# Forjado de viguetas de madera y entrevigado con bovedillas cerámicas

- Propiedad del archivo: CYPE INGENIEROS, S.A.
- Formato: FIEBDC-3/2002
- Divisa: EUR
- Costes indirectos: 3.00 %
- IVA: 21.00 %

## E Estructuras

### EM Madera

#### EMF Forjados

**EMF050** m² Forjado de viguetas de madera y entrevigado con bovedillas cerámicas.
Forjado tradicional con un intereje de 52 cm, compuesto por viguetas de madera aserrada de pino silvestre (Pinus sylvestris) procedente de España con certificado PEFC, de 150x250 mm de sección, con acanaladuras en los cantos, clase resistente C18 según UNE-EN 338 y UNE-EN 1912, calidad estructural MEG según UNE 56544; para clase de uso 1 según UNE-EN 335, con protección frente a agentes bióticos que se corresponde con la clase de penetración NP1 según UNE-EN 351-1, con acabado cepillado; entrevigado con bovedillas cerámicas curvas, tipo revoltón, 52x17x2,4 cm, con acabado rústico; y malla electrosoldada ME 20x30 Ø 5-5 B 500 T 6x2,20 UNE-EN 10080, en capa de compresión de 4 cm de espesor de hormigón ligero HL-25/B/10/XC2, densidad entre 1200 y 1500 kg/m³, (cantidad mínima de cemento 275 kg/m³), fabricado en central, y vertido con cubilote; apuntalamiento y desapuntalamiento de las viguetas. Incluso alambre de atar, separadores, elementos de atado de viguetas y zunchos perimetrales de planta y huecos.
Incluye: Preparación del perímetro de apoyo de las viguetas. Replanteo y colocación en seco de las viguetas. Apuntalamiento. Empalme de viguetas en apoyos y anclajes. Formación del entrevigado. Colocación de la malla electrosoldada. Vertido y compactación del hormigón. Regleado y nivelación de la capa de compresión. Curado del hormigón. Desapuntalamiento.
Criterio de medición de proyecto: Superficie medida en verdadera magnitud desde las caras exteriores de los zunchos del perímetro, según documentación gráfica de Proyecto, deduciendo los huecos de superficie mayor de 6 m².
Criterio de medición de obra: Se medirá, en verdadera magnitud, desde las caras exteriores de los zunchos del perímetro, la superficie realmente ejecutada según especificaciones de Proyecto, deduciendo los huecos de superficie mayor de 6 m². Se consideran incluidos todos los elementos integrantes del forjado señalados en los planos y detalles del Proyecto.

| Código | Ud | Descripción | Rendimiento | Precio | Importe |
|---|---|---|---|---|---|
| mt50spa052b | m | Tablón de madera de pino, de 20x7,2 cm. (material) | 0.040 | 6.32 | 0.25 |
| mt50spa101 | kg | Clavos de acero. (material) | 0.045 | 1.87 | 0.08 |
| mt50spa081a | Ud | Puntal metálico telescópico, de hasta 3 m de altura. (material) | 0.013 | 19.25 | 0.25 |
| mt07mee100haM1caa | m³ | Madera aserrada de pino silvestre (Pinus sylvestris) procedente de España con certificado PEFC, para viguetas, de hasta 5 m de longitud, de 150x250 mm de sección, con acanaladuras en los cantos, clase resistente C18 según UNE-EN 338 y UNE-EN 1912, calidad estructural MEG según UNE 56544; para clase de uso 1 según UNE-EN 335, con protección frente a agentes bióticos que se corresponde con la clase de penetración NP1 según UNE-EN 351-1, con acabado cepillado. (material) | 0.072 | 720.32 | 51.86 |
| mt07bce041a | Ud | Bovedilla cerámica curva revoltón, 52x17x2,4 cm, con acabado rústico. (material) | 7.000 | 1.65 | 11.55 |
| mt07aco020m | Ud | Separador homologado para malla electrosoldada. (material) | 2.000 | 0.09 | 0.18 |
| mt07ame010e | m² | Malla electrosoldada ME 20x30 Ø 5-5 B 500 T 6x2,20 UNE-EN 10080. (material) | 1.100 | 2.12 | 2.33 |
| mt08var050 | kg | Alambre galvanizado para atar, de 1,30 mm de diámetro. (material) | 0.017 | 1.50 | 0.03 |
| mt10hes050psa | m³ | Hormigón ligero HLA-25/B/10/XC2, de entre 1200 y 1500 kg/m³ de densidad, cantidad mínima de cemento 275 kg/m³, fabricado en central. (material) | 0.147 | 146.58 | 21.55 |
| op00cla010 |  | Clavadora neumática. | 1.000 | 0.00 | 0.00 |
| op00cep010 |  | Garlopa. | 1.000 | 0.00 | 0.00 |
| au00auh040 |  | Vibrador de hormigón, eléctrico. | 1.000 | 0.00 | 0.00 |
| au00auh010 |  | Cubilote. | 1.000 | 0.00 | 0.00 |
| mo048 | h | Oficial 1ª montador de estructura de madera. (mano de obra) | 0.462 | 23.03 | 10.64 |
| mo095 | h | Ayudante montador de estructura de madera. (mano de obra) | 0.462 | 21.86 | 10.10 |
| mo044 | h | Oficial 1ª encofrador. (mano de obra) | 0.100 | 23.03 | 2.30 |
| mo091 | h | Ayudante encofrador. (mano de obra) | 0.100 | 21.86 | 2.19 |
| mo043 | h | Oficial 1ª ferrallista. (mano de obra) | 0.023 | 23.03 | 0.53 |
| mo090 | h | Ayudante ferrallista. (mano de obra) | 0.023 | 21.86 | 0.50 |
| mo045 | h | Oficial 1ª estructurista, en trabajos de puesta en obra del hormigón. (mano de obra) | 0.028 | 23.03 | 0.64 |
| mo092 | h | Ayudante estructurista, en trabajos de puesta en obra del hormigón. (mano de obra) | 0.119 | 21.86 | 2.60 |
| % | % | Costes directos complementarios | 2 % | 117.58 | 2.35 |
|  |  | Costes directos |  |  | 119.93 |
