# Doble tablero estructural de madera para forjado, sobre estructura de madera

- Propiedad del archivo: CYPE INGENIEROS, S.A.
- Formato: FIEBDC-3/2002
- Divisa: EUR
- Costes indirectos: 3.00 %
- IVA: 21.00 %

## E Estructuras

### EM Madera

#### EMT Paneles y tableros estructurales

**EMT020** m² Doble tablero estructural de madera para forjado, sobre estructura de madera.
Doble tablero estructural de madera para forjado, sobre estructura de madera, compuesto por tablero inferior para uso en ambiente húmedo, tipo P5, según UNE-EN 312, de 2500x1250 mm y 15 mm de espesor, con bordes canteados; rastrel de 60x40 mm de sección, de madera de pino pinaster (Pinus pinaster), tratada en autoclave, con clase de uso 4, según UNE-EN 335, acabado cepillado, con humedad inferior al 20% y tablero superior para uso en ambiente seco, tipo P4, según UNE-EN 312, de 2400x900 mm y 30 mm de espesor, machihembrado en sus cuatro cantos. Colocación en obra: con tornillos. Incluso banda resiliente, de caucho EPDM extruido, fijada con grapas, para desolidarización.
Criterio de valoración económica: El precio no incluye el aislamiento térmico ni el pavimento.
Incluye: Replanteo de las piezas. Colocación de la banda desolidarizadora. Fijación de los tableros al soporte base. Fijación de los rastreles. Fijación de los tableros a los rastreles.
Criterio de medición de proyecto: Superficie medida según documentación gráfica de Proyecto.
Criterio de medición de obra: Se medirá la superficie realmente ejecutada según especificaciones de Proyecto.

| Código | Ud | Descripción | Rendimiento | Precio | Importe |
|---|---|---|---|---|---|
| mt08eff040aa | m² | Tablero estructural de partículas de madera para uso en ambiente húmedo, tipo P5, según UNE-EN 312, de 2500x1250 mm y 15 mm de espesor, con bordes canteados, Euroclase D-s2, d0 de reacción al fuego, según UNE-EN 13501-1, clase E1 en emisión de formaldehído, según UNE-EN 13986. (material) | 1.050 | 7.52 | 7.90 |
| mt16pdr010ab | m | Banda resiliente, de caucho EPDM extruido, de 5 mm de espesor y 95 mm de anchura, para reducción de ruido de impactos en 4 dBA, según UNE-EN ISO 10140, sin sustancias orgánicas volátiles (VOC), con grapas de fijación. (material) | 0.450 | 16.74 | 7.53 |
| mt07emr118kb | Ud | Tornillo de cabeza avellanada, de 6 mm de diámetro y 80 mm de longitud, de acero al carbono, con tratamiento superficial a base de resina epoxi, para clases de servicio 1, 2 y 3 según UNE-EN 1995-1-1. (material) | 26.000 | 0.37 | 9.62 |
| mt18mva015d | m | Rastrel de 60x40 mm de sección, de madera de pino pinaster (Pinus pinaster), tratada en autoclave, con clase de uso 4, según UNE-EN 335, acabado cepillado, con humedad inferior al 20%. (material) | 2.500 | 2.55 | 6.38 |
| mt08eff020o | m² | Tablero estructural de partículas de madera para uso en ambiente seco, tipo P4, según UNE-EN 312, de 2400x900 mm y 30 mm de espesor, machihembrado en sus cuatro cantos, Euroclase D-s2, d0 de reacción al fuego, según UNE-EN 13501-1, clase E1 en emisión de formaldehído, según UNE-EN 13986. (material) | 1.050 | 22.16 | 23.27 |
| op00cep010 |  | Garlopa. | 1.000 | 0.00 | 0.00 |
| op00cor050 |  | Cortadora manual de madera, de disco. | 1.000 | 0.00 | 0.00 |
| mo048 | h | Oficial 1ª montador de estructura de madera. (mano de obra) | 0.319 | 23.03 | 7.35 |
| mo095 | h | Ayudante montador de estructura de madera. (mano de obra) | 0.344 | 21.86 | 7.52 |
| % | % | Costes directos complementarios | 2 % | 69.57 | 1.39 |
|  |  | Costes directos |  |  | 70.96 |
