# Punto singular para revestimiento exterior de fachada ventilada, de pizarra

- Propiedad del archivo: CYPE INGENIEROS, S.A.
- Formato: FIEBDC-3/2002
- Divisa: EUR
- Costes indirectos: 3.00 %
- IVA: 21.00 %

## F Fachadas y particiones

### FA Fachadas ventiladas

#### FAP Revestimiento exterior de placas de piedra natural

**FAP021** m Punto singular para revestimiento exterior de fachada ventilada, de pizarra.
Esquina exterior con perfil, con pieza de remate de fachada de chapa plegada de acero prelacado, espesor 0,6 mm, desarrollo 150 mm y 5 pliegues, para revestimiento exterior de fachada ventilada, de pizarra.
Incluye: Replanteo y colocación del remate. Fijación mecánica.
Criterio de medición de proyecto: Longitud medida en verdadera magnitud, según documentación gráfica de Proyecto.
Criterio de medición de obra: Se medirá, en verdadera magnitud, la longitud realmente ejecutada según especificaciones de Proyecto.

| Código | Ud | Descripción | Rendimiento | Precio | Importe |
|---|---|---|---|---|---|
| mt20rca010dd | m | Pieza de remate de fachada de chapa plegada de acero prelacado, espesor 0,6 mm, desarrollo 150 mm y 5 pliegues. (material) | 1.000 | 6.25 | 6.25 |
| op00ato010 |  | Atornillador. | 1.000 | 0.00 | 0.00 |
| mo052 | h | Oficial 1ª montador de sistemas de fachadas prefabricadas. (mano de obra) | 0.100 | 22.74 | 2.27 |
| mo099 | h | Ayudante montador de sistemas de fachadas prefabricadas. (mano de obra) | 0.100 | 21.02 | 2.10 |
| % | % | Costes directos complementarios | 2 % | 10.62 | 0.21 |
|  |  | Costes directos |  |  | 10.83 |
