# Dintel de perfil laminado en L

- Propiedad del archivo: CYPE INGENIEROS, S.A.
- Formato: FIEBDC-3/2002
- Divisa: EUR
- Costes indirectos: 3.00 %
- IVA: 21.00 %

## F Fachadas y particiones

### FC Dinteles, cargaderos y cajones de persiana

#### FCA De acero

**FCA030** m Dintel de perfil laminado en L.
Dintel de perfil de acero UNE-EN 10025 S275JR, laminado en caliente, formado por dos piezas simples de la serie L 35x4, acabado con capa de imprimación anticorrosiva mediante aplicación de dos manos, cortado a medida y colocado en obra sobre perfiles de apoyo, para formación de dintel. Incluso pletinas con capa de imprimación anticorrosiva, colocadas sobre las jambas del hueco para apoyo de la fábrica.
Incluye: Limpieza y preparación del plano de apoyo del sistema. Replanteo del nivel de apoyo de los elementos. Colocación y fijación provisional del dintel. Aplomado y nivelación. Ejecución de las uniones.
Criterio de medición de proyecto: Longitud medida según documentación gráfica de Proyecto, incluyendo las entregas en los apoyos.
Criterio de medición de obra: Se medirá la longitud realmente ejecutada según especificaciones de Proyecto, incluyendo las entregas en los apoyos.

| Código | Ud | Descripción | Rendimiento | Precio | Importe |
|---|---|---|---|---|---|
| mt07ala140afa | m | Perfil de acero UNE-EN 10025 S275JR, serie L 35x4, laminado en caliente, para aplicaciones estructurales. Trabajado y montado en taller, para colocar en obra. (material) | 2.000 | 4.51 | 9.02 |
| mt07ala011j | kg | Pletina de acero laminado UNE-EN 10025 S275JR, para aplicaciones estructurales. Trabajada y montada en taller, para colocar en obra. (material) | 0.800 | 2.42 | 1.94 |
| mt27pfi010 | l | Imprimación de secado rápido, formulada con resinas alquídicas modificadas y fosfato de zinc. (material) | 0.042 | 4.80 | 0.20 |
| mo020 | h | Oficial 1ª construcción. (mano de obra) | 0.084 | 22.13 | 1.86 |
| mo113 | h | Peón ordinario construcción. (mano de obra) | 0.084 | 20.78 | 1.75 |
| % | % | Costes directos complementarios | 2 % | 14.77 | 0.30 |
|  |  | Costes directos |  |  | 15.07 |
