# Dintel de hormigón armado

- Propiedad del archivo: CYPE INGENIEROS, S.A.
- Formato: FIEBDC-3/2002
- Divisa: EUR
- Costes indirectos: 3.00 %
- IVA: 21.00 %

## F Fachadas y particiones

### FC Dinteles, cargaderos y cajones de persiana

#### FCI De hormigón "in situ"

**FCI010** m Dintel de hormigón armado.
Dintel de hormigón armado, de directriz recta, de 20x20 cm, realizado con hormigón HA-30/F/20/XC2 fabricado en central, y acero UNE-EN 10080 B 500 S, con una cuantía aproximada de 4,3 kg/m; montaje y desmontaje del sistema de encofrado recuperable de madera. Incluso alambre de atar, separadores y líquido desencofrante, para evitar la adherencia del hormigón al encofrado.
Criterio de valoración económica: El precio incluye la elaboración de la ferralla (corte, doblado y conformado de elementos) en taller industrial y el montaje en el lugar definitivo de su colocación en obra.
Incluye: Replanteo. Montaje del sistema de encofrado. Colocación de las armaduras con separadores homologados. Vertido y compactación del hormigón. Curado del hormigón. Desmontaje del sistema de encofrado.
Criterio de medición de proyecto: Longitud medida según documentación gráfica de Proyecto.
Criterio de medición de obra: Se medirá la longitud realmente ejecutada según especificaciones de Proyecto.

| Código | Ud | Descripción | Rendimiento | Precio | Importe |
|---|---|---|---|---|---|
| mt08eft030a | m² | Tablero de madera tratada, de 22 mm de espesor, reforzado con varillas y perfiles. (material) | 0.024 | 45.50 | 1.09 |
| mt08eva030 | m² | Estructura soporte para encofrado recuperable, compuesta de: sopandas metálicas y accesorios de montaje. (material) | 0.002 | 102.00 | 0.20 |
| mt50spa081a | Ud | Puntal metálico telescópico, de hasta 3 m de altura. (material) | 0.011 | 19.25 | 0.21 |
| mt08cim030b | m³ | Madera de pino. (material) | 0.002 | 355.50 | 0.71 |
| mt08var060 | kg | Puntas de acero de 20x100 mm. (material) | 0.024 | 8.75 | 0.21 |
| mt08dba010d | l | Agente desmoldeante, a base de aceites especiales, emulsionable en agua, para encofrados metálicos, fenólicos o de madera. (material) | 0.018 | 1.80 | 0.03 |
| mt07aco020c | Ud | Separador homologado para vigas. (material) | 3.000 | 0.09 | 0.27 |
| mt07aco010c | kg | Ferralla elaborada en taller industrial con acero en barras corrugadas, UNE-EN 10080 B 500 S, de varios diámetros. (material) | 4.300 | 1.60 | 6.88 |
| mt08var050 | kg | Alambre galvanizado para atar, de 1,30 mm de diámetro. (material) | 0.039 | 1.50 | 0.06 |
| mt10haf010ctns | m³ | Hormigón HA-30/F/20/XC2, fabricado en central. (material) | 0.042 | 95.20 | 4.00 |
| op00ciz020 |  | Cizalla para acero en barras corrugadas. | 1.000 | 0.00 | 0.00 |
| op00ata010 |  | Atadora de ferralla. | 1.000 | 0.00 | 0.00 |
| op00sie020 |  | Sierra de disco fijo, para mesa de trabajo. | 1.000 | 0.00 | 0.00 |
| au00auh010 |  | Cubilote. | 0.040 | 0.00 | 0.00 |
| au00auh040 |  | Vibrador de hormigón, eléctrico. | 1.000 | 0.00 | 0.00 |
| mo044 | h | Oficial 1ª encofrador. (mano de obra) | 0.099 | 23.03 | 2.28 |
| mo091 | h | Ayudante encofrador. (mano de obra) | 0.099 | 21.86 | 2.16 |
| mo043 | h | Oficial 1ª ferrallista. (mano de obra) | 0.043 | 23.03 | 0.99 |
| mo090 | h | Ayudante ferrallista. (mano de obra) | 0.043 | 21.86 | 0.94 |
| mo045 | h | Oficial 1ª estructurista, en trabajos de puesta en obra del hormigón. (mano de obra) | 0.014 | 23.03 | 0.32 |
| mo092 | h | Ayudante estructurista, en trabajos de puesta en obra del hormigón. (mano de obra) | 0.055 | 21.86 | 1.20 |
| % | % | Costes directos complementarios | 2 % | 21.55 | 0.43 |
|  |  | Costes directos |  |  | 21.98 |
