# Dintel de fábrica armada de ladrillos de hormigón cortados cara vista

- Propiedad del archivo: CYPE INGENIEROS, S.A.
- Formato: FIEBDC-3/2002
- Divisa: EUR
- Costes indirectos: 3.00 %
- IVA: 21.00 %

## F Fachadas y particiones

### FC Dinteles, cargaderos y cajones de persiana

#### FCO De fábrica de ladrillos de hormigón cara vista

**FCO010** m Dintel de fábrica armada de ladrillos de hormigón cortados cara vista.
Dintel de 12 cm de espesor, de fábrica armada de ladrillos de hormigón cara vista hidrofugados, lisos perforados, gris, 24x12x5 cm, aparejo a sardinel, recibidos con mortero de cemento y cal industrial, color gris, M-5, suministrado a granel, con juntas horizontales y verticales de 10 mm de espesor, junta rehundida; con refuerzo de acero B 500 S (cuantía 2,7 kg/m²) y macizado de mortero; apeo mediante puntales metálicos telescópicos y tablones de madera.
Incluye: Limpieza y nivelación de la superficie de apoyo. Replanteo y marcado de ejes de apoyo en el hueco de paso. Replanteo y corte de los tablones. Instalación del apeo. Colocación de los ladrillos. Colocación de las armaduras. Macizado con mortero. Desmontaje y retirada del apeo.
Criterio de medición de proyecto: Longitud medida según documentación gráfica de Proyecto, incluyendo las entregas en los apoyos.
Criterio de medición de obra: Se medirá la longitud realmente ejecutada según especificaciones de Proyecto, incluyendo las entregas en los apoyos.

| Código | Ud | Descripción | Rendimiento | Precio | Importe |
|---|---|---|---|---|---|
| mt05chl010a | Ud | Ladrillo de hormigón cara vista hidrofugado, liso perforado, gris, 24x12x5 cm, densidad 2000 kg/m³, según UNE-EN 771-3. (material) | 17.000 | 0.34 | 5.78 |
| mt08aaa010a | m³ | Agua. (material) | 0.010 | 1.50 | 0.02 |
| mt09mif010Ab | t | Mortero industrial para albañilería, de cemento y cal, color gris, categoría M-5 (resistencia a compresión 5 N/mm²), suministrado a granel, según UNE-EN 998-2. (material) | 0.056 | 79.20 | 4.44 |
| mt07aco010g | kg | Acero en barras corrugadas, UNE-EN 10080 B 500 S, suministrado en obra en barras sin elaborar, de varios diámetros. (material) | 2.700 | 1.22 | 3.29 |
| mt50spa050m | m³ | Tablón de madera de pino, dimensiones 20x7,2 cm. (material) | 0.003 | 439.20 | 1.32 |
| mt50spa101 | kg | Clavos de acero. (material) | 0.050 | 1.87 | 0.09 |
| mt50spa081a | Ud | Puntal metálico telescópico, de hasta 3 m de altura. (material) | 0.013 | 19.25 | 0.25 |
| mq06mms010 | h | Mezclador continuo con silo, para mortero industrial en seco, suministrado a granel. (maquinaria) | 0.214 | 1.94 | 0.42 |
| op00sie030 |  | Sierra de disco de diamante, para mesa de trabajo, de corte húmedo. | 1.000 | 0.00 | 0.00 |
| op00tal010 |  | Taladro. | 1.000 | 0.00 | 0.00 |
| mo021 | h | Oficial 1ª construcción en trabajos de albañilería. (mano de obra) | 0.420 | 22.13 | 9.29 |
| mo114 | h | Peón ordinario construcción en trabajos de albañilería. (mano de obra) | 0.337 | 20.78 | 7.00 |
| % | % | Costes directos complementarios | 2 % | 31.90 | 0.64 |
|  |  | Costes directos |  |  | 32.54 |
