# Dintel de fábrica de ladrillos cerámicos cara vista con armadura de tendel

- Propiedad del archivo: CYPE INGENIEROS, S.A.
- Formato: FIEBDC-3/2002
- Divisa: EUR
- Costes indirectos: 3.00 %
- IVA: 21.00 %

## F Fachadas y particiones

### FC Dinteles, cargaderos y cajones de persiana

#### FCX De fábrica de ladrillos cerámicos cara vista

**FCX030** m Dintel de fábrica de ladrillos cerámicos cara vista con armadura de tendel.
Dintel de 10 cm de espesor, realizado con dos hiladas de ladrillos cerámicos cara vista perforados hidrofugados, color Salmón, acabado liso, 24x11,5x5 cm, recibidos con mortero de cemento industrial, color gris, M-7,5, suministrado a granel, con juntas horizontales y verticales de 10 mm de espesor, junta rehundida; con armadura de tendel prefabricada de acero galvanizado en caliente con recubrimiento de resina epoxi, de 3,7 mm de diámetro y de 75 mm de anchura; apeo mediante puntales metálicos telescópicos y tablones de madera.
Incluye: Limpieza y nivelación de la superficie de apoyo. Replanteo y marcado de ejes de apoyo en el hueco de paso. Replanteo y corte de los tablones. Instalación del apeo. Colocación de los ladrillos. Colocación de las armaduras. Macizado con mortero. Desmontaje y retirada del apeo.
Criterio de medición de proyecto: Longitud medida según documentación gráfica de Proyecto, incluyendo las entregas en los apoyos.
Criterio de medición de obra: Se medirá la longitud realmente ejecutada según especificaciones de Proyecto, incluyendo las entregas en los apoyos.

| Código | Ud | Descripción | Rendimiento | Precio | Importe |
|---|---|---|---|---|---|
| mt05plt010bb | Ud | Ladrillo cerámico cara vista perforado hidrofugado, color Salmón, acabado liso, 24x11,5x5 cm, para uso en fábrica no protegida (pieza U), densidad 1700 kg/m³, según UNE-EN 771-1. (material) | 8.000 | 0.25 | 2.00 |
| mt08aaa010a | m³ | Agua. (material) | 0.004 | 1.50 | 0.01 |
| mt09mif010db | t | Mortero industrial para albañilería, de cemento, color gris, categoría M-7,5 (resistencia a compresión 7,5 N/mm²), suministrado a granel, según UNE-EN 998-2. (material) | 0.003 | 53.90 | 0.16 |
| mt07aag010ebe | m | Armadura de tendel prefabricada de acero galvanizado en caliente con recubrimiento de resina epoxi, de 3,7 mm de diámetro y 75 mm de anchura, con dispositivos de separación, geometría diseñada para permitir el solape y sistema de autocontrol del operario (SAO). Según UNE-EN 845-3. (material) | 2.000 | 2.41 | 4.82 |
| mt50spa050m | m³ | Tablón de madera de pino, dimensiones 20x7,2 cm. (material) | 0.003 | 439.20 | 1.32 |
| mt50spa101 | kg | Clavos de acero. (material) | 0.050 | 1.87 | 0.09 |
| mt50spa081a | Ud | Puntal metálico telescópico, de hasta 3 m de altura. (material) | 0.013 | 19.25 | 0.25 |
| mq06mms010 | h | Mezclador continuo con silo, para mortero industrial en seco, suministrado a granel. (maquinaria) | 0.010 | 1.94 | 0.02 |
| op00sie030 |  | Sierra de disco de diamante, para mesa de trabajo, de corte húmedo. | 1.000 | 0.00 | 0.00 |
| op00tal010 |  | Taladro. | 1.000 | 0.00 | 0.00 |
| mo021 | h | Oficial 1ª construcción en trabajos de albañilería. (mano de obra) | 0.145 | 22.13 | 3.21 |
| mo114 | h | Peón ordinario construcción en trabajos de albañilería. (mano de obra) | 0.099 | 20.78 | 2.06 |
| % | % | Costes directos complementarios | 2 % | 13.94 | 0.28 |
|  |  | Costes directos |  |  | 14.22 |
