# Hoja de partición interior, de fábrica de bloque de hormigón cara vista

- Propiedad del archivo: CYPE INGENIEROS, S.A.
- Formato: FIEBDC-3/2002
- Divisa: EUR
- Costes indirectos: 3.00 %
- IVA: 21.00 %

## F Fachadas y particiones

### FF Fábrica no estructural

#### FFP Hoja cara vista en partición

**FFP020** m² Hoja de partición interior, de fábrica de bloque de hormigón cara vista.
Hoja de partición interior, de 10 cm de espesor, de fábrica de bloque CV de hormigón, liso hidrófugo, color salmón, 40x20x10 cm, resistencia normalizada R10 (10 N/mm²), con juntas horizontales y verticales de 10 mm de espesor, junta rehundida, recibida con mortero de cemento industrial, color gris, M-5, suministrado a granel.
Incluye: Replanteo y trazado en el forjado de los tabiques a realizar. Marcado en los pilares de los niveles de referencia general de planta y de nivel de pavimento. Colocación y aplomado de miras de referencia. Colocación, aplomado y nivelación de cercos y precercos de puertas y armarios. Tendido de hilos entre miras. Colocación de las piezas por hiladas a nivel. Recibido a la obra de cercos y precercos. Encuentros de la fábrica con fachadas, pilares y tabiques. Encuentro de la fábrica con el forjado superior. Repaso de las juntas y limpieza final del paramento.
Criterio de medición de proyecto: Superficie medida según documentación gráfica de Proyecto, sin duplicar esquinas ni encuentros, deduciendo los huecos de superficie mayor de 3 m².
Criterio de medición de obra: Se medirá la superficie realmente ejecutada según especificaciones de Proyecto, sin duplicar esquinas ni encuentros, deduciendo los huecos de superficie mayor de 3 m².

| Código | Ud | Descripción | Rendimiento | Precio | Importe |
|---|---|---|---|---|---|
| mt03bhe010ase | Ud | Bloque CV de hormigón, liso hidrófugo, color salmón, 40x20x10 cm, categoría II, resistencia normalizada R10 (10 N/mm²), densidad 1200 kg/m³; con el precio incrementado el 20% en concepto de piezas especiales: zunchos y medios. Según UNE-EN 771-3. (material) | 13.000 | 0.95 | 12.35 |
| mt08aaa010a | m³ | Agua. (material) | 0.004 | 1.50 | 0.01 |
| mt09mif010cb | t | Mortero industrial para albañilería, de cemento, color gris, categoría M-5 (resistencia a compresión 5 N/mm²), suministrado a granel, según UNE-EN 998-2. (material) | 0.013 | 50.20 | 0.65 |
| mq06mms010 | h | Mezclador continuo con silo, para mortero industrial en seco, suministrado a granel. (maquinaria) | 0.050 | 1.94 | 0.10 |
| mo021 | h | Oficial 1ª construcción en trabajos de albañilería. (mano de obra) | 0.520 | 22.13 | 11.51 |
| mo114 | h | Peón ordinario construcción en trabajos de albañilería. (mano de obra) | 0.269 | 20.78 | 5.59 |
| % | % | Costes directos complementarios | 2 % | 30.21 | 0.60 |
|  |  | Costes directos |  |  | 30.81 |
