# Hoja exterior de fachada de dos hojas, de fábrica de bloque de granito, con cámara de aire ligeramente ventilada

- Propiedad del archivo: CYPE INGENIEROS, S.A.
- Formato: FIEBDC-3/2002
- Divisa: EUR
- Costes indirectos: 3.00 %
- IVA: 21.00 %

## F Fachadas y particiones

### FF Fábrica no estructural

#### FFX Hoja exterior cara vista en fachada de dos hojas

**FFX035** m² Hoja exterior de fachada de dos hojas, de fábrica de bloque de granito, con cámara de aire ligeramente ventilada.
Hoja exterior de fachada de dos hojas, con apoyo parcial sobre el forjado, de 20 cm de espesor, de fábrica de perpiaño de granito Gris Mondariz de 75x30x20 cm, con juntas horizontales y verticales de 10 mm de espesor, recibida con mortero de cemento industrial, color gris, M-5, suministrado a granel; con cámara de aire ligeramente ventilada, mediante la realización de aberturas de ventilación, con un área efectiva de 10 cm² por cada m de fachada (orificios, rejillas o llagas desprovistas de mortero) para ventilación de la cámara. Dintel de granito, de una pieza, de las dimensiones adecuadas. Revestimiento de los frentes de forjado y pilares con piezas especiales de granito.
Criterio de valoración económica: El precio no incluye el drenaje ni las rejillas de ventilación.
Incluye: Definición de los planos de fachada mediante plomos. Replanteo, planta a planta. Marcado en los pilares de los niveles de referencia general de planta y de nivel de pavimento. Colocación y aplomado de miras de referencia. Tendido de hilos entre miras. Colocación de plomos fijos en las aristas. Colocación de las piezas por hiladas a nivel. Revestimiento de los frentes de forjado y pilares. Realización de todos los trabajos necesarios para la resolución de los huecos. Realización de aberturas de ventilación. Repaso de las juntas y limpieza final del paramento.
Criterio de medición de proyecto: Superficie medida en verdadera magnitud desde las caras exteriores de la fachada, según documentación gráfica de Proyecto, deduciendo todos los huecos.
Criterio de medición de obra: Se medirá, en verdadera magnitud, desde las caras exteriores de la fachada, la superficie realmente ejecutada según especificaciones de Proyecto, deduciendo todos los huecos.

| Código | Ud | Descripción | Rendimiento | Precio | Importe |
|---|---|---|---|---|---|
| mt06per010ala | m² | Perpiaño de granito Gris Mondariz de 75x30x20 cm, acabado rústico en la cara vista y aserrado en el resto de caras, con los cantos sin labrar. (material) | 1.000 | 100.13 | 100.13 |
| mt06per020ca | m | Perpiaño de granito Gris Mondariz de 20 cm de anchura, 30 cm de altura y de 80 a 160 cm de longitud, acabado rústico en la cara vista y aserrado en el resto de caras, con los cantos sin labrar. (material) | 0.200 | 25.53 | 5.11 |
| mt08aaa010a | m³ | Agua. (material) | 0.004 | 1.50 | 0.01 |
| mt09mif010cb | t | Mortero industrial para albañilería, de cemento, color gris, categoría M-5 (resistencia a compresión 5 N/mm²), suministrado a granel, según UNE-EN 998-2. (material) | 0.017 | 50.20 | 0.85 |
| mt09moe020a | kg | Adhesivo cementoso mejorado de ligantes mixtos, C2 TE, para la colocación en capa gruesa de piezas cerámicas en paramentos verticales exteriores, según UNE-EN 12004 (material) | 0.729 | 0.53 | 0.39 |
| mt08adt010 | kg | Aditivo hidrófugo para impermeabilización de morteros u hormigones. (material) | 0.034 | 1.20 | 0.04 |
| mq06mms010 | h | Mezclador continuo con silo, para mortero industrial en seco, suministrado a granel. (maquinaria) | 0.064 | 1.94 | 0.12 |
| mo022 | h | Oficial 1ª colocador de piedra natural. (mano de obra) | 1.252 | 22.13 | 27.71 |
| mo060 | h | Ayudante colocador de piedra natural. (mano de obra) | 0.656 | 21.02 | 13.79 |
| mo114 | h | Peón ordinario construcción en trabajos de albañilería. (mano de obra) | 0.018 | 20.78 | 0.37 |
| % | % | Costes directos complementarios | 3 % | 148.52 | 4.46 |
|  |  | Costes directos |  |  | 152.98 |
