# Zócalo para sistema ETICS Propam Aisterm "PROPAMSA" de aislamiento térmico por el exterior de fachadas

- Propiedad del archivo: CYPE INGENIEROS, S.A.
- Formato: FIEBDC-3/2002
- Divisa: EUR
- Costes indirectos: 3.00 %
- IVA: 21.00 %

## F Fachadas y particiones

### FS Fachadas ETICS

#### FSM Revestimiento continuo mineral o sintético

**FSM076** m² Zócalo para sistema ETICS Propam Aisterm "PROPAMSA" de aislamiento térmico por el exterior de fachadas.
Zócalo para sistema Propam Aisterm Impe "PROPAMSA", con ETE 09/0005, compuesto por: capa de impermeabilización de mortero impermeabilizante monocomponente Propam Impe "PROPAMSA", de color gris, aplicado en dos capas; panel rígido de poliestireno extruido, Propam Aisterm "PROPAMSA", según UNE-EN 13164, de 60 mm de espesor y 1250x600 mm, fijado al soporte con mortero adhesivo hidrófugo Propam Aisterm "PROPAMSA", de color gris y fijaciones mecánicas con taco de expansión y clavo de polipropileno Propam Aisterm Tacos Fijación Soportes A,B,C "PROPAMSA"; capa de regularización de mortero adhesivo hidrófugo Propam Aisterm "PROPAMSA", de color gris, armado con malla de fibra de vidrio antiálcalis, Propam Aisterm Malla Fibra Vidrio 160 "PROPAMSA", de color blanco, de 3,5x3,8 mm de luz de malla, 160 g/m² de masa superficial y 0,6 mm de espesor; capa de acabado de 2 mm de espesor, de mortero acrílico Revat Plas "PROPAMSA", color Alabastro, acabado fratasado, sobre imprimación, Revat Film "PROPAMSA", de color Pasión.
Criterio de valoración económica: El precio incluye la ejecución de remates en los encuentros con paramentos y revestimientos u otros elementos recibidos en su superficie.
Incluye: Preparación de la superficie soporte. Aplicación del impermeabilizante. Corte y preparación del aislamiento. Colocación del aislamiento sobre el paramento. Aplicación del mortero base y colocación de la malla de fibra de vidrio en la capa de regularización. Resolución de los puntos singulares. Formación de juntas. Aplicación de la capa de acabado.
Criterio de medición de proyecto: Superficie medida según documentación gráfica de Proyecto.
Criterio de medición de obra: Se medirá la superficie realmente ejecutada según especificaciones de Proyecto.

| Código | Ud | Descripción | Rendimiento | Precio | Importe |
|---|---|---|---|---|---|
| mt15rep010e | kg | Mortero impermeabilizante monocomponente Propam Impe "PROPAMSA", de color gris. Compuesto por cemento, áridos seleccionados y resinas impermeabilizantes, con efecto preventivo de las eflorescencias y apto para estar en contacto con agua potable, según UNE-EN 1504-2. (material) | 3.000 | 1.63 | 4.89 |
| mt28map010a | kg | Mortero adhesivo hidrófugo Propam Aisterm "PROPAMSA", de color gris, compuesto de cemento, áridos seleccionados, aditivos específicos y resinas hidrófugas, impermeable al agua y permeable al vapor de agua, para adherir y reforzar los paneles aislantes, y como capa base, previo amasado con agua. (material) | 6.000 | 1.02 | 6.12 |
| mt16prx010c | m² | Panel rígido de poliestireno extruido, Propam Aisterm "PROPAMSA", según UNE-EN 13164, de 60 mm de espesor y 1250x600 mm, resistencia térmica 1,8 m²K/W, conductividad térmica 0,036 W/(mK), densidad 32 kg/m³, Euroclase E de reacción al fuego según UNE-EN 13501-1. (material) | 1.050 | 19.27 | 20.23 |
| mt16pre100fb | Ud | Taco de expansión de polipropileno, Propam Aisterm Tacos Fijación Soportes A,B,C "PROPAMSA", de 95 mm de longitud, con perforadora de plástico para paneles de poliestireno extruido, tapón de EPS para evitar el puente térmico puntual en la fijación del aislamiento, color gris, de 65 mm de diámetro, aro de estanqueidad y clavo de polipropileno para fijación de placas aislantes. (material) | 6.000 | 3.32 | 19.92 |
| mt28map200b | m² | Malla de fibra de vidrio antiálcalis, Propam Aisterm Malla Fibra Vidrio 160 "PROPAMSA", de color blanco, de 3,5x3,8 mm de luz de malla, 160 g/m² de masa superficial, 0,6 mm de espesor y de 1x50 m, para armar morteros. (material) | 1.120 | 2.00 | 2.24 |
| mt28map040r | kg | Imprimación, Revat Film "PROPAMSA", de color Pasión, compuesta por resinas a base de copolímeros acrílico-estirénicos, cargas de granulometría controlada, pigmentos minerales y aditivos, impermeable al agua de lluvia y permeable al vapor de agua, para aplicar con brocha, rodillo o pistola. (material) | 0.250 | 5.66 | 1.42 |
| mt28map030ba | kg | Mortero acrílico Revat Plas "PROPAMSA", color Alabastro, acabado fratasado, compuesto por resinas de copolímeros acrílicos, áridos seleccionados y aditivos, impermeable al agua de lluvia y permeable al vapor de agua, para aplicar con pistola o con llana metálica o de madera, para revestimiento de paramentos exteriores. (material) | 2.500 | 5.48 | 13.70 |
| mo054 | h | Oficial 1ª montador de aislamientos. (mano de obra) | 0.100 | 22.74 | 2.27 |
| mo101 | h | Ayudante montador de aislamientos. (mano de obra) | 0.100 | 21.02 | 2.10 |
| mo039 | h | Oficial 1ª revocador. (mano de obra) | 0.600 | 22.13 | 13.28 |
| mo079 | h | Ayudante revocador. (mano de obra) | 0.600 | 21.02 | 12.61 |
| mo032 | h | Oficial 1ª aplicador de productos impermeabilizantes. (mano de obra) | 0.100 | 22.13 | 2.21 |
| mo070 | h | Ayudante aplicador de productos impermeabilizantes. (mano de obra) | 0.100 | 21.02 | 2.10 |
| % | % | Costes directos complementarios | 2 % | 103.09 | 2.06 |
|  |  | Costes directos |  |  | 105.15 |
