# Sistema ETICS KlimaExpert "KERAKOLL" de aislamiento térmico de origen vegetal por el exterior de fachadas

- Propiedad del archivo: CYPE INGENIEROS, S.A.
- Formato: FIEBDC-3/2002
- Divisa: EUR
- Costes indirectos: 3.00 %
- IVA: 21.00 %

## F Fachadas y particiones

### FV Fachadas ETICS con aislamiento térmico de origen vegetal

#### FVM Revestimiento continuo mineral o sintético

**FVM130** m² Sistema ETICS KlimaExpert "KERAKOLL" de aislamiento térmico de origen vegetal por el exterior de fachadas.
Aislamiento térmico por el exterior de fachadas, con el sistema KlimaExpert Paneles Transpirables "KERAKOLL", compuesto por: panel de aglomerado de corcho expandido, de 60 mm de espesor, de 1000x500 mm, color negro, de entre 105 y 125 kg/m³ de densidad, resistencia térmica 1,5 m²K/W, conductividad térmica 0,04 W/(mK), factor de resistencia a la difusión del vapor de agua entre 7 y 14, Euroclase E de reacción al fuego, según UNE-EN 13501-1, resistencia a compresión >= 100 kPa, fijado al soporte con mortero de cal hidráulica natural, tipo NHL 3,5, Klima Light Calce "KERAKOLL", aplicado manualmente y fijaciones mecánicas con taco de expansión de polipropileno; capa de regularización de mortero de cal hidráulica natural, tipo NHL 3,5, Klima Light Calce "KERAKOLL", aplicado manualmente, armado con malla de fibra de vidrio, antiálcalis, Rinforzo V 50 "KERAKOLL"; capa de acabado de revestimiento Kerakover Silox Finish 0,7 "KERAKOLL", de color blanco, sobre imprimación reguladora de la absorción Kerakover Silox Fondo "KERAKOLL", color blanco. Incluso perfiles de arranque de aluminio, perfiles de cierre superior de aluminio, perfiles de esquina de PVC con malla, sellador de juntas tixotrópico Hybrido "KERAKOLL" y cordón de espuma de polietileno expandido de celdas cerradas para sellado de juntas.
Criterio de valoración económica: El precio incluye la ejecución de remates en los encuentros con paramentos y revestimientos u otros elementos recibidos en su superficie.
Incluye: Preparación de la superficie soporte. Colocación del perfil de arranque. Corte y preparación del aislamiento. Colocación del aislamiento sobre el paramento. Colocación del resto de perfiles. Resolución de los puntos singulares. Aplicación del mortero base y colocación de la malla de fibra de vidrio en la capa de regularización. Formación de juntas. Aplicación de la capa de acabado. Sellado de juntas.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt28mop080f | m | Perfil de arranque de aluminio, de 60 mm de anchura, con goterón, para nivelación y soporte de los paneles aislantes de los sistemas de aislamiento térmico por el exterior sobre la línea de zócalo. (material) | 0.170 | 4.81 | 0.82 |
| mt28mop085f | m | Perfil de cierre superior, de aluminio, de 60 mm de anchura, para coronación de los paneles aislantes de los sistemas de aislamiento térmico por el exterior. (material) | 0.170 | 18.42 | 3.13 |
| mt28mak020e | kg | Mortero de cal hidráulica natural, tipo NHL 3,5, según UNE-EN 459-1 Klima Light Calce "KERAKOLL", con muy bajo contenido de sustancias orgánicas volátiles (VOC), muy transpirable y con efecto bactericida y fungicida, para aplicar con llana, para adherir los paneles aislantes y como capa base, previo amasado con agua. (material) | 11.650 | 1.31 | 15.26 |
| mt16acs010pa | m² | Panel de aglomerado de corcho expandido, de 60 mm de espesor, de 1000x500 mm, color negro, de entre 105 y 125 kg/m³ de densidad, resistencia térmica 1,5 m²K/W, conductividad térmica 0,04 W/(mK), factor de resistencia a la difusión del vapor de agua entre 7 y 14, Euroclase E de reacción al fuego, según UNE-EN 13501-1, resistencia a compresión >= 100 kPa; según UNE-EN 13170. (material) | 1.050 | 23.61 | 24.79 |
| mt16pep100b | Ud | Taco de expansión de polipropileno, de 110 mm de longitud, para fijación de placas aislantes. (material) | 8.000 | 0.20 | 1.60 |
| mt28mak030a | m² | Malla de fibra de vidrio, antiálcalis, Rinforzo V 50 "KERAKOLL", de 4x4 mm de luz de malla, de 0,45 mm de espesor, de 160 g/m² de masa superficial y de 1x50 m, para armar morteros. (material) | 1.100 | 2.04 | 2.24 |
| mt28mop070b | m | Perfil de esquina de PVC con malla, para refuerzo de cantos. (material) | 0.300 | 0.50 | 0.15 |
| mt28mak050a | l | Imprimación reguladora de la absorción Kerakover Silox Fondo "KERAKOLL", color blanco, a base de resinas acrílico-siloxánicas en base acuosa y cargas minerales, muy transpirable, para aplicar con brocha o rodillo. (material) | 0.150 | 12.70 | 1.91 |
| mt28mak070a | kg | Revestimiento Kerakover Silox Finish 0,7 "KERAKOLL", de color blanco, con un tamaño máximo de partícula de 0,7 mm, a base de resinas siloxánicas en base acuosa, transpirable y con resistencia al moho, a las algas, a los hongos y a los agentes atmosféricos, para aplicar con llana. Según UNE-EN 15824. (material) | 1.500 | 6.63 | 9.95 |
| mt15bas010c | m | Cordón de polietileno expandido de celdas cerradas, de sección circular de 15 mm de diámetro, para el relleno de fondo de junta. (material) | 0.100 | 0.08 | 0.01 |
| mt15sjk010a | Ud | Cartucho de 290 cm³ de sellador de juntas tixotrópico Hybrido "KERAKOLL", color blanco, muy elástico, con tecnología Flexigrid 3.0, dureza Shore A aproximada de 55, según UNE-EN ISO 868 y elongación a rotura >= 200%, según UNE-EN ISO 8339. (material) | 0.034 | 8.21 | 0.28 |
| op00tal020 |  | Taladro con batidora. | 1.000 | 0.00 | 0.00 |
| mo054 | h | Oficial 1ª montador de aislamientos. (mano de obra) | 0.100 | 22.74 | 2.27 |
| mo101 | h | Ayudante montador de aislamientos. (mano de obra) | 0.100 | 21.02 | 2.10 |
| mo039 | h | Oficial 1ª revocador. (mano de obra) | 0.600 | 22.13 | 13.28 |
| mo079 | h | Ayudante revocador. (mano de obra) | 0.600 | 21.02 | 12.61 |
| % | % | Costes directos complementarios | 2 % | 90.40 | 1.81 |
|  |  | Costes directos |  |  | 92.21 |
