# Videoportero colectivo

- Propiedad del archivo: CYPE INGENIEROS, S.A.
- Formato: FIEBDC-3/2002
- Divisa: EUR
- Costes indirectos: 3.00 %
- IVA: 21.00 %

## I Instalaciones

### IA Audiovisuales

#### IAV Interfonía y vídeo

**IAV011** Ud Videoportero colectivo.
Instalación de videoportero digital para 10 viviendas compuesto de: placa exterior de calle digital con 10 pulsadores de llamada, cierre superior e inferior y telecámara color, alimentador y monitores con base de conexión. Incluso, abrepuertas, visera, distribuidores de vídeo, cableado y cajas.
Criterio de valoración económica: El precio no incluye las ayudas de albañilería para instalaciones.
Incluye: Replanteo y trazado. Colocación y fijación de tubos y cajas. Tendido de cables. Montaje, conexionado y comprobación de su correcto funcionamiento.
Criterio de medición de proyecto: Número de unidades previstas, según documentación gráfica de Proyecto.
Criterio de medición de obra: Se medirá el número de unidades realmente ejecutadas según especificaciones de Proyecto.

| Código | Ud | Descripción | Rendimiento | Precio | Importe |
|---|---|---|---|---|---|
| mt35aia010b | m | Tubo curvable de PVC, corrugado, de color negro, de 20 mm de diámetro nominal, para canalización empotrada en obra de fábrica (paredes y techos). Resistencia a la compresión 320 N, resistencia al impacto 1 julio, temperatura de trabajo -5°C hasta 60°C, con grado de protección IP545 según UNE 20324, no propagador de la llama. Según UNE-EN 61386-1 y UNE-EN 61386-22. (material) | 17.000 | 0.42 | 7.14 |
| mt40pea030c | m | Cable paralelo formado por conductores de cobre de 2x1,0 mm². Según UNE 21031. (material) | 7.000 | 0.82 | 5.74 |
| mt40pga012 | m | Cable de videoportero formado por conductores de cobre de 2x0,25 mm² + 2x1,0 mm² y cable coaxial de 75 Ohm. (material) | 10.000 | 1.75 | 17.50 |
| mt40pga140a | Ud | Distribuidor de vídeo, con 4 salidas, para instalación de cable coaxial. (material) | 3.000 | 25.98 | 77.94 |
| mt40vgm010f | Ud | Monitor para instalaciones de videoportero digital, equipado con botón encendido/apagado, botón abrepuertas, autoencendido, botón para funciones adicionales y llamada electrónica. (material) | 10.000 | 421.68 | 4216.80 |
| mt40vgm020a | Ud | Placa de conexión para monitor. (material) | 10.000 | 18.59 | 185.90 |
| mt40pga020b | Ud | Caja de empotrar, para módulo compacto. (material) | 1.000 | 5.04 | 5.04 |
| mt40pga062b | Ud | Visera, para módulo compacto. (material) | 1.000 | 31.57 | 31.57 |
| mt40pgv070f | Ud | Módulo compacto para vídeo, con 10 pulsadores de llamada en dos columnas, y cierre superior e inferior. (material) | 1.000 | 144.87 | 144.87 |
| mt40pga090d | Ud | Módulo de sonido, con telecámara color. (material) | 1.000 | 615.84 | 615.84 |
| mt40pga100b | Ud | Módulo microprocesado. (material) | 1.000 | 126.19 | 126.19 |
| mt40pga110 | Ud | Módulo codificador de pulsadores. (material) | 1.000 | 21.88 | 21.88 |
| mt40pga050b | Ud | Abrepuertas eléctrico de corriente continua. (material) | 1.000 | 17.78 | 17.78 |
| mt40pga130c | Ud | Fuente de alimentación, para 10 monitores y/o teléfonos con instalación digital. (material) | 1.000 | 109.95 | 109.95 |
| mo003 | h | Oficial 1ª electricista. (mano de obra) | 23.700 | 22.74 | 538.94 |
| mo102 | h | Ayudante electricista. (mano de obra) | 23.700 | 20.98 | 497.23 |
| % | % | Costes directos complementarios | 2 % | 6620.31 | 132.41 |
|  |  | Costes directos |  |  | 6752.72 |
