# Control centralizado

- Propiedad del archivo: CYPE INGENIEROS, S.A.
- Formato: FIEBDC-3/2002
- Divisa: EUR
- Costes indirectos: 3.00 %
- IVA: 21.00 %

## I Instalaciones

### IB Sistemas de climatización

#### IBY Sistema VRV (Daikin)

**IBY500** Ud Control centralizado.
Sistema de control centralizado "DAIKIN", para sistema VRV (Volumen de Refrigerante Variable) con unidades conectadas mediante bus de control DIII-net, con un máximo de 16 unidades interiores, formado por controlador de sistema centralizado, para gestión de hasta 64 unidades interiores y hasta 10 módulos de unidades exteriores, modelo iTouchController DCS601C51.
Criterio de valoración económica: El precio no incluye la canalización ni el cableado eléctrico de alimentación.
Incluye: Replanteo. Colocación y fijación. Colocación y fijación de los accesorios. Conexionado.
Criterio de medición de proyecto: Número de unidades previstas, según documentación gráfica de Proyecto.
Criterio de medición de obra: Se medirá el número de unidades realmente ejecutadas según especificaciones de Proyecto.

| Código | Ud | Descripción | Rendimiento | Precio | Importe |
|---|---|---|---|---|---|
| mt42dai730a | Ud | Controlador de sistema centralizado, para gestión de hasta 64 unidades interiores y hasta 10 módulos de unidades exteriores, modelo iTouchController DCS601C51 "DAIKIN", ampliable a 128 unidades interiores y 20 módulos de unidades exteriores, con pantalla táctil a color para facilitar el control y la supervisión de las unidades conectadas, posibilidad de programación semanal y de días especiales, dimensiones 230x147x100 mm, peso 1,2 kg y alimentación monofásica (230V/50Hz) (consumo 10 W), para sistema VRV (Volumen de Refrigerante Variable). (material) | 1.000 | 2463.00 | 2463.00 |
| mo005 | h | Oficial 1ª instalador de climatización. (mano de obra) | 1.000 | 22.74 | 22.74 |
| mo104 | h | Ayudante instalador de climatización. (mano de obra) | 1.000 | 20.98 | 20.98 |
| % | % | Costes directos complementarios | 2 % | 2506.72 | 50.13 |
|  |  | Costes directos |  |  | 2556.85 |
