# Sistema de calefacción y refrigeración por suelo radiante, con capa de mortero, "POLYTHERM"

- Propiedad del archivo: CYPE INGENIEROS, S.A.
- Formato: FIEBDC-3/2002
- Divisa: EUR
- Costes indirectos: 3.00 %
- IVA: 21.00 %

## I Instalaciones

### IC Calefacción, refrigeración, climatización y A.C.S.

#### ICE Emisores por agua para calefacción y refrigeración

**ICE113** m² Sistema de calefacción y refrigeración por suelo radiante, con capa de mortero, "POLYTHERM".
Sistema de calefacción por suelo radiante Reversible Polytherm Dinamic "POLYTHERM", formado por, banda autoadhesiva de espuma de polietileno, de 150x7 mm, panel de tetones de poliestireno expandido con grafito con estructura celular cerrada, con plastificado en su cara superior, de 40 mm de espesor total y 1003x1253 mm, modelo Pol-Bau Grafito 18/40 DM-22, tubo de polietileno resistente a la temperatura (PE-RT) con barrera de oxígeno (EVOH) y recubrimiento exterior de polímero con micropartículas metálicas, Polytherm Evohflex Plus, de 15 mm de diámetro exterior y 1,5 mm de espesor, y mortero autonivelante, "POLYTHERM", CA - C20 - F4 según UNE-EN 13813, de 50 mm de espesor. Totalmente montado, conexionado y probado.
Incluye: Preparación y limpieza de la superficie de apoyo. Replanteo de la instalación. Fijación del zócalo perimetral. Colocación de los paneles. Replanteo de la tubería. Colocación y fijación de las tuberías. Vertido y extendido de la capa de mortero autonivelante. Realización de pruebas de servicio.
Criterio de medición de proyecto: Superficie útil, medida según documentación gráfica de Proyecto.
Criterio de medición de obra: Se medirá la superficie realmente ejecutada según especificaciones de Proyecto.

| Código | Ud | Descripción | Rendimiento | Precio | Importe |
|---|---|---|---|---|---|
| mt38pol037a | m | Banda autoadhesiva de espuma de polietileno, de 150x7 mm, "POLYTHERM". (material) | 0.600 | 0.90 | 0.54 |
| mt17pol020a | m² | Panel de tetones de poliestireno expandido con grafito con estructura celular cerrada, con plastificado en su cara superior, de 40 mm de espesor total y 1003x1253 mm, modelo Pol-Bau Grafito 18/40 DM-22 "POLYTHERM", para tubo de 15 ó 16 mm de diámetro, paso del tubo múltiplo de 6 cm, provisto de perfiles perimetrales machihembrados para el montaje. (material) | 1.000 | 11.85 | 11.85 |
| mt37pol027Na | m | Tubo de polietileno resistente a la temperatura (PE-RT) con barrera de oxígeno (EVOH) y recubrimiento exterior de polímero con micropartículas metálicas, Polytherm Evohflex Plus "POLYTHERM", de 15 mm de diámetro exterior y 1,5 mm de espesor, según UNE-EN ISO 22391-2. (material) | 8.333 | 0.99 | 8.25 |
| mt09mal020a | m³ | Mortero autonivelante, CA - C20 - F4 según UNE-EN 13813, a base de sulfato cálcico, para espesores de 2,5 a 7,0 cm, usado en nivelación de pavimentos. (material) | 0.050 | 259.96 | 13.00 |
| mt08aaa010a | m³ | Agua. (material) | 0.004 | 1.50 | 0.01 |
| mq06pym020 | h | Mezcladora-bombeadora para morteros autonivelantes. (maquinaria) | 0.050 | 10.91 | 0.55 |
| mo004 | h | Oficial 1ª calefactor. (mano de obra) | 0.670 | 22.74 | 15.24 |
| mo103 | h | Ayudante calefactor. (mano de obra) | 0.670 | 20.98 | 14.06 |
| mo031 | h | Oficial 1ª aplicador de mortero autonivelante. (mano de obra) | 0.050 | 22.13 | 1.11 |
| mo069 | h | Ayudante aplicador de mortero autonivelante. (mano de obra) | 0.050 | 21.02 | 1.05 |
| % | % | Costes directos complementarios | 2 % | 65.66 | 1.31 |
|  |  | Costes directos |  |  | 66.97 |
