# Red de evacuación de condensados

- Propiedad del archivo: CYPE INGENIEROS, S.A.
- Formato: FIEBDC-3/2002
- Divisa: EUR
- Costes indirectos: 3.00 %
- IVA: 21.00 %

## I Instalaciones

### IC Calefacción, refrigeración, climatización y A.C.S.

#### ICN Unidades autónomas de climatización

**ICN018** m Red de evacuación de condensados.
Red de evacuación de condensados, colocada superficialmente y fijada al paramento, formada por tubo flexible de PVC, de 20 mm de diámetro y 2 mm de espesor, que conecta la unidad de aire acondicionado con la red de pequeña evacuación, la bajante, el colector o el bote sifónico. Incluso material auxiliar para montaje y sujeción a la obra, accesorios y piezas especiales colocados mediante unión pegada con adhesivo.
Incluye: Replanteo. Presentación de tubos, accesorios y piezas especiales. Fijación del material auxiliar para montaje y sujeción a la obra. Colocación y fijación de tubos, accesorios y piezas especiales. Realización de pruebas de servicio.
Criterio de medición de proyecto: Longitud medida según documentación gráfica de Proyecto.
Criterio de medición de obra: Se medirá la longitud realmente ejecutada según especificaciones de Proyecto.

| Código | Ud | Descripción | Rendimiento | Precio | Importe |
|---|---|---|---|---|---|
| mt36tsf410b | Ud | Material auxiliar para montaje y sujeción a la obra de las tuberías de PVC flexible, de 20 mm de diámetro. (material) | 0.500 | 0.20 | 0.10 |
| mt36tsf010bc | m | Tubo de PVC flexible, de 20 mm de diámetro y 2 mm de espesor, con espiral de PVC rígido, según UNE-EN ISO 3994, con el precio incrementado el 10% en concepto de accesorios y piezas especiales. (material) | 1.050 | 1.49 | 1.56 |
| mt11var009 | l | Líquido limpiador para pegado mediante adhesivo de tubos y accesorios de PVC. (material) | 0.016 | 37.60 | 0.60 |
| mt11var010 | l | Adhesivo para tubos y accesorios de PVC. (material) | 0.008 | 47.92 | 0.38 |
| mo008 | h | Oficial 1ª fontanero. (mano de obra) | 0.070 | 22.74 | 1.59 |
| mo107 | h | Ayudante fontanero. (mano de obra) | 0.035 | 20.98 | 0.73 |
| % | % | Costes directos complementarios | 2 % | 4.96 | 0.10 |
|  |  | Costes directos |  |  | 5.06 |
