# Módulo solar fotovoltaico

- Propiedad del archivo: CYPE INGENIEROS, S.A.
- Formato: FIEBDC-3/2002
- Divisa: EUR
- Costes indirectos: 3.00 %
- IVA: 21.00 %

## I Instalaciones

### IE Eléctricas

#### IEF Solar fotovoltaica

**IEF001** Ud Módulo solar fotovoltaico.
Módulo solar fotovoltaico de células de silicio monocristalino, potencia máxima (Wp) 80 W, tensión a máxima potencia (Vmp) 17,2 V, intensidad a máxima potencia (Imp) 4,65 A, tensión en circuito abierto (Voc) 22,4 V, intensidad de cortocircuito (Isc) 5 A, eficiencia 13,15%, 36 células, vidrio exterior templado de 3,2 mm de espesor, capa adhesiva de etilvinilacetato (EVA), capa posterior de polifluoruro de vinilo, poliéster y polifluoruro de vinilo (TPT), marco de aluminio anodizado, temperatura de trabajo -40°C hasta 85°C, dimensiones 900x676x35 mm, resistencia a la carga del viento 245 kg/m², resistencia a la carga de la nieve 551 kg/m², peso 6,03 kg, con caja de conexiones con diodos, cables y conectores. Incluso accesorios de montaje y material de conexionado eléctrico.
Criterio de valoración económica: El precio no incluye la estructura soporte.
Incluye: Colocación y fijación. Conexionado y comprobación de su correcto funcionamiento.
Criterio de medición de proyecto: Número de unidades previstas, según documentación gráfica de Proyecto.
Criterio de medición de obra: Se medirá el número de unidades realmente ejecutadas según especificaciones de Proyecto.

| Código | Ud | Descripción | Rendimiento | Precio | Importe |
|---|---|---|---|---|---|
| mt35sol010app | Ud | Módulo solar fotovoltaico de células de silicio monocristalino, potencia máxima (Wp) 80 W, tensión a máxima potencia (Vmp) 17,2 V, intensidad a máxima potencia (Imp) 4,65 A, tensión en circuito abierto (Voc) 22,4 V, intensidad de cortocircuito (Isc) 5 A, eficiencia 13,15%, 36 células, vidrio exterior templado de 3,2 mm de espesor, capa adhesiva de etilvinilacetato (EVA), capa posterior de polifluoruro de vinilo, poliéster y polifluoruro de vinilo (TPT), marco de aluminio anodizado, temperatura de trabajo -40°C hasta 85°C, dimensiones 900x676x35 mm, resistencia a la carga del viento 245 kg/m², resistencia a la carga de la nieve 551 kg/m², peso 6,03 kg, con caja de conexiones con diodos, cables y conectores. (material) | 1.000 | 77.60 | 77.60 |
| mo003 | h | Oficial 1ª electricista. (mano de obra) | 0.180 | 22.74 | 4.09 |
| mo102 | h | Ayudante electricista. (mano de obra) | 0.180 | 20.98 | 3.78 |
| % | % | Costes directos complementarios | 2 % | 85.47 | 1.71 |
|  |  | Costes directos |  |  | 87.18 |
