# Pieza para canal protectora para alojamiento de mecanismos y cables eléctricos y de telecomunicación

- Propiedad del archivo: CYPE INGENIEROS, S.A.
- Formato: FIEBDC-3/2002
- Divisa: EUR
- Costes indirectos: 3.00 %
- IVA: 21.00 %

## I Instalaciones

### IE Eléctricas

#### IEO Canalizaciones

**IEO036** Ud Pieza para canal protectora para alojamiento de mecanismos y cables eléctricos y de telecomunicación.
Ángulo de PVC, color blanco RAL 9010, de 50x100 mm.
Incluye: Replanteo. Colocación.
Criterio de medición de proyecto: Número de unidades previstas, según documentación gráfica de Proyecto.
Criterio de medición de obra: Se medirá el número de unidades realmente ejecutadas según especificaciones de Proyecto.

| Código | Ud | Descripción | Rendimiento | Precio | Importe |
|---|---|---|---|---|---|
| mt35une203ba | Ud | Ángulo de PVC, color blanco RAL 9010, de 50x100 mm, para colocar a presión. (material) | 1.000 | 16.41 | 16.41 |
| op00ato010 |  | Atornillador. | 1.000 | 0.00 | 0.00 |
| mo003 | h | Oficial 1ª electricista. (mano de obra) | 0.055 | 22.74 | 1.25 |
| mo102 | h | Ayudante electricista. (mano de obra) | 0.055 | 20.98 | 1.15 |
| % | % | Costes directos complementarios | 2 % | 18.81 | 0.38 |
|  |  | Costes directos |  |  | 19.19 |
