# Montante

- Propiedad del archivo: CYPE INGENIEROS, S.A.
- Formato: FIEBDC-3/2002
- Divisa: EUR
- Costes indirectos: 3.00 %
- IVA: 21.00 %

## I Instalaciones

### IF Fontanería

#### IFM Montantes

**IFM010** Ud Montante.
Montante de 12 m de longitud, colocado superficialmente y fijado al paramento, formado por tubo multicapa de polietileno reticulado/aluminio/polietileno de alta densidad (PE-X/Al/PEAD), de 20 mm de diámetro exterior y 2,25 mm de espesor; purgador automático de aire de latón y llave de paso de esfera de latón niquelado. Incluso material auxiliar para montaje y sujeción a la obra, accesorios y piezas especiales.
Incluye: Replanteo. Colocación y fijación de tubos, accesorios y piezas especiales. Montaje del purgador de aire y la llave de paso. Realización de pruebas de servicio.
Criterio de medición de proyecto: Número de unidades previstas, según documentación gráfica de Proyecto.
Criterio de medición de obra: Se medirá el número de unidades realmente ejecutadas según especificaciones de Proyecto.

| Código | Ud | Descripción | Rendimiento | Precio | Importe |
|---|---|---|---|---|---|
| mt37tps430b | Ud | Material auxiliar para montaje y sujeción a la obra de las tuberías multicapa de polietileno reticulado/aluminio/polietileno de alta densidad (PE-X/Al/PEAD), de 20 mm de diámetro exterior. (material) | 12.000 | 0.09 | 1.08 |
| mt37tps030bd | m | Tubo multicapa de polietileno reticulado/aluminio/polietileno de alta densidad (PE-X/Al/PEAD), de 20 mm de diámetro exterior y 2,25 mm de espesor, según UNE-EN ISO 21003-1, con el precio incrementado el 15% en concepto de accesorios y piezas especiales. (material) | 12.000 | 2.09 | 25.08 |
| mt37sgl020d | Ud | Purgador automático de aire con boya y rosca de 1/2" de diámetro, cuerpo y tapa de latón, para una presión máxima de trabajo de 10 bar y una temperatura máxima de 110°C. (material) | 1.000 | 8.75 | 8.75 |
| mt37sve010b | Ud | Válvula de esfera de latón niquelado para roscar de 1/2". (material) | 1.000 | 4.95 | 4.95 |
| op00ato010 |  | Atornillador. | 1.000 | 0.00 | 0.00 |
| op00mar010 |  | Martillo. | 1.000 | 0.00 | 0.00 |
| op00tal010 |  | Taladro. | 1.000 | 0.00 | 0.00 |
| mo008 | h | Oficial 1ª fontanero. (mano de obra) | 0.510 | 22.74 | 11.60 |
| mo107 | h | Ayudante fontanero. (mano de obra) | 0.510 | 20.98 | 10.70 |
| % | % | Costes directos complementarios | 2 % | 62.16 | 1.24 |
|  |  | Costes directos |  |  | 63.40 |
