# Conducto semirrígido de doble pared de chapa de aluminio con aislamiento acústico

- Propiedad del archivo: CYPE INGENIEROS, S.A.
- Formato: FIEBDC-3/2002
- Divisa: EUR
- Costes indirectos: 3.00 %
- IVA: 21.00 %

## I Instalaciones

### IV Ventilación

#### IVV Conductos de admisión y extracción para ventilación

**IVV260** m Conducto semirrígido de doble pared de chapa de aluminio con aislamiento acústico.
Conducto de ventilación, formado por tubo semirrígido de doble pared con aislamiento acústico, compuesto por pared interior de chapa de aluminio engatillada en espiral y perforada de 160 mm de diámetro, pared exterior de chapa de aluminio engatillada en espiral y aislamiento acústico entre paredes mediante fibra de vidrio de 25 mm de espesor, temperatura de trabajo de 200°C y puntas de temperatura de hasta 250°C, clase A1 según UNE-EN 13501-1. Incluso material auxiliar para montaje y sujeción a la obra, accesorios y piezas especiales.
Incluye: Replanteo del recorrido del conducto y de la situación de los elementos de sujeción. Presentación de tubos, accesorios y piezas especiales. Fijación del material auxiliar para montaje y sujeción a la obra. Montaje, conexionado y comprobación de su correcto funcionamiento. Realización de pruebas de servicio.
Criterio de medición de proyecto: Longitud medida según documentación gráfica de Proyecto.
Criterio de medición de obra: Se medirá la longitud realmente ejecutada según especificaciones de Proyecto.

| Código | Ud | Descripción | Rendimiento | Precio | Importe |
|---|---|---|---|---|---|
| mt42csi420b | Ud | Material auxiliar para montaje y sujeción a la obra de los conductos semirrígidos de doble pared de chapa de aluminio con aislamiento acústico, de 160 mm de diámetro interior. (material) | 1.000 | 2.76 | 2.76 |
| mt42csi020bc | m | Tubo semirrígido de doble pared con aislamiento acústico, compuesto por pared interior de chapa de aluminio engatillada en espiral y perforada de 160 mm de diámetro, pared exterior de chapa de aluminio engatillada en espiral y aislamiento acústico entre paredes mediante fibra de vidrio de 25 mm de espesor, temperatura de trabajo de 200°C y puntas de temperatura de hasta 250°C, clase A1 según UNE-EN 13501-1, con el precio incrementado el 10% en concepto de accesorios y piezas especiales. (material) | 1.000 | 58.87 | 58.87 |
| op00ato010 |  | Atornillador. | 1.000 | 0.00 | 0.00 |
| op00mar010 |  | Martillo. | 1.000 | 0.00 | 0.00 |
| op00tal010 |  | Taladro. | 1.000 | 0.00 | 0.00 |
| mo011 | h | Oficial 1ª montador. (mano de obra) | 0.196 | 22.74 | 4.46 |
| mo080 | h | Ayudante montador. (mano de obra) | 0.098 | 21.02 | 2.06 |
| % | % | Costes directos complementarios | 2 % | 68.15 | 1.36 |
|  |  | Costes directos |  |  | 69.51 |
