# Ventana para tejados "VELUX"

- Propiedad del archivo: CYPE INGENIEROS, S.A.
- Formato: FIEBDC-3/2002
- Divisa: EUR
- Costes indirectos: 3.00 %
- IVA: 21.00 %

## L Carpintería, cerrajería, vidrios y protecciones solares

### LC Carpintería

#### LCN Ventanas para tejados

**LCN012** Ud Ventana para tejados "VELUX".
Ventana de cubierta, modelo GGL UK08 2070 "VELUX", con apertura giratoria de accionamiento manual mediante barra de maniobra, de 134x140 cm, realizada en madera laminada de pino nórdico con tratamiento fungicida, acabado pintado, color blanco, con pintura acrílica en base acuosa resistente a los rayos UV, con doble acristalamiento Laminado (70) (vidrio interior laminar de 3+3 mm con película de baja emisividad térmica, cámara de aire rellena de gas argón de 15 mm, vidrio exterior templado de 4 mm con película de baja emisividad térmica y separador de acero inoxidable), en tejado de perfil ondulado de teja, fibrocemento o materiales similares, con pendientes de 15° a 90°, con cerco de estanqueidad de aluminio, modelo EDW UK08 0000.
Incluye: Replanteo. Presentación, aplomado y nivelación del marco. Atornillado de los elementos de fijación del marco. Sellado de juntas perimetrales. Colocación de tapajuntas. Colocación de accesorios. Realización de pruebas de servicio.
Criterio de medición de proyecto: Número de unidades previstas, según documentación gráfica de Proyecto.
Criterio de medición de obra: Se medirá el número de unidades realmente ejecutadas según especificaciones de Proyecto.

| Código | Ud | Descripción | Rendimiento | Precio | Importe |
|---|---|---|---|---|---|
| mt22vtg012aat | Ud | Ventana de cubierta, modelo GGL UK08 2070 "VELUX", con apertura giratoria de accionamiento manual mediante barra de maniobra, de 134x140 cm, realizada en madera laminada de pino nórdico con tratamiento fungicida, acabado pintado, color blanco, con pintura acrílica en base acuosa resistente a los rayos UV, con doble acristalamiento Laminado (70) (vidrio interior laminar de 3+3 mm con película de baja emisividad térmica, cámara de aire rellena de gas argón de 15 mm, vidrio exterior templado de 4 mm con película de baja emisividad térmica y separador de acero inoxidable), aleta de ventilación con filtro de aire, marco y hoja con doble junta de hermeticidad y bisagras de fricción de acero cromatizado. (material) | 1.000 | 673.00 | 673.00 |
| mt22vtw100ct | Ud | Premarco de acero galvanizado con aislamiento de espuma de poliuretano, canal superior de drenaje y lámina impermeable perimetral BFX 1000, para ventana de cubierta, modelo BDX 2000 UK08 "VELUX", de 134x140 cm, para tejado con pendiente superior a 15°. (material) | 1.000 | 89.00 | 89.00 |
| mt22vtw010cwa | Ud | Cerco de estanqueidad de aluminio para ventana de cubierta, modelo EDW UK08 0000 "VELUX", de 134x140 cm, color gris, para tejado de perfil ondulado de teja, fibrocemento o materiales similares con pendiente superior a 15°. (material) | 1.000 | 156.00 | 156.00 |
| op00cla010 |  | Clavadora neumática. | 1.000 | 0.00 | 0.00 |
| op00cep010 |  | Garlopa. | 1.000 | 0.00 | 0.00 |
| op00ato010 |  | Atornillador. | 1.000 | 0.00 | 0.00 |
| mo011 | h | Oficial 1ª montador. (mano de obra) | 2.100 | 22.74 | 47.75 |
| mo080 | h | Ayudante montador. (mano de obra) | 1.050 | 21.02 | 22.07 |
| % | % | Costes directos complementarios | 2 % | 987.82 | 19.76 |
|  |  | Costes directos |  |  | 1007.58 |
