# Carpintería exterior de madera "IRASTORZA"

- Propiedad del archivo: CYPE INGENIEROS, S.A.
- Formato: FIEBDC-3/2002
- Divisa: EUR
- Costes indirectos: 3.00 %
- IVA: 21.00 %

## L Carpintería, cerrajería, vidrios y protecciones solares

### LC Carpintería

#### LCX Sistemas de madera

**LCX020** Ud Carpintería exterior de madera "IRASTORZA".
Carpintería exterior de madera de iroko, para ventana abisagrada, de apertura hacia el interior, una hoja oscilobatiente de 1400x1600 mm, serie Evo Wood 68 "IRASTORZA", acabado lasurado monocolor, con capacidad para recibir un acristalamiento con un espesor mínimo de 24 mm y máximo de 32 mm; coeficiente de transmisión térmica del marco de la sección tipo Uh,m = 1,3 W/(m²K), con clasificación a la permeabilidad al aire clase 4, según UNE-EN 12207, clasificación a la estanqueidad al agua clase 9A, según UNE-EN 12208 y clasificación a la resistencia a la carga del viento clase C5, según UNE-EN 12210; herraje perimetral de cierre y seguridad, apertura mediante falleba de palanca y manilla Hoppe con sistema Secustik® en colores estándar; sin premarco y sin persiana. Incluso tornillos de acero para la fijación de la carpintería.
Criterio de valoración económica: El precio no incluye el sistema de triple barrera.
Incluye: Fijación de la carpintería. Ajuste final de la hoja. Realización de pruebas de servicio.
Criterio de medición de proyecto: Número de unidades previstas, según documentación gráfica de Proyecto.
Criterio de medición de obra: Se medirá el número de unidades realmente ejecutadas según especificaciones de Proyecto.

| Código | Ud | Descripción | Rendimiento | Precio | Importe |
|---|---|---|---|---|---|
| mt22ira010axe | Ud | Ventana de madera de iroko, serie Evo Wood 68 "IRASTORZA", una hoja oscilobatiente, 1400x1600 mm, compuesta de hoja de 68x80 mm y marco de 68x70 mm, moldura recta, junquillos y tapajuntas de madera maciza, acabado lasurado monocolor, mediante la aplicación de tres capas de lasur, de 150 micras de espesor cada una, para la protección preventiva de la madera contra hongos y ataques de insectos xilófagos y de alta resistencia frente a la acción de los rayos UV y de la intemperie, con capacidad para recibir un acristalamiento con un espesor mínimo de 24 mm y máximo de 32 mm; coeficiente de transmisión térmica del marco de la sección tipo Uh,m = 1,3 W/(m²K), con clasificación a la permeabilidad al aire clase 4, según UNE-EN 12207, clasificación a la estanqueidad al agua clase 9A, según UNE-EN 12208 y clasificación a la resistencia a la carga del viento clase C5, según UNE-EN 12210; herraje perimetral de cierre y seguridad, apertura mediante falleba de palanca y manilla Hoppe con sistema Secustik® en colores estándar, con tornillos de acero para la fijación de la carpintería, Según UNE-EN 14351-1. (material) | 1.000 | 742.01 | 742.01 |
| op00cla010 |  | Clavadora neumática. | 1.000 | 0.00 | 0.00 |
| op00gra010 |  | Grapadora. | 1.000 | 0.00 | 0.00 |
| op00sie010 |  | Sierra de calar. | 1.000 | 0.00 | 0.00 |
| op00cep010 |  | Garlopa. | 1.000 | 0.00 | 0.00 |
| op00ato010 |  | Atornillador. | 1.000 | 0.00 | 0.00 |
| mo017 | h | Oficial 1ª carpintero. (mano de obra) | 0.758 | 22.45 | 17.02 |
| mo058 | h | Ayudante carpintero. (mano de obra) | 0.758 | 21.15 | 16.03 |
| % | % | Costes directos complementarios | 2 % | 775.06 | 15.50 |
|  |  | Costes directos |  |  | 790.56 |
