# Puerta basculante para garaje, de acero galvanizado

- Propiedad del archivo: CYPE INGENIEROS, S.A.
- Formato: FIEBDC-3/2002
- Divisa: EUR
- Costes indirectos: 3.00 %
- IVA: 21.00 %

## L Carpintería, cerrajería, vidrios y protecciones solares

### LG Puertas de garaje

#### LGA De acero

**LGA030** Ud Puerta basculante para garaje, de acero galvanizado.
Puerta basculante para garaje, pre-leva de compensación por contrapesos, formada por chapa plegada de acero galvanizado, de textura acanalada, 350x250 cm, con apertura manual.
Incluye: Colocación y fijación del cerco. Instalación de la puerta de garaje. Montaje de los tirantes de sujeción. Montaje del sistema de apertura. Montaje del sistema de accionamiento. Repaso y engrase de mecanismos.
Criterio de medición de proyecto: Número de unidades previstas, según documentación gráfica de Proyecto.
Criterio de medición de obra: Se medirá el número de unidades realmente ejecutadas según especificaciones de Proyecto.

| Código | Ud | Descripción | Rendimiento | Precio | Importe |
|---|---|---|---|---|---|
| mt26pgb030ai | Ud | Puerta basculante para garaje, pre-leva de compensación por contrapesos, formada por chapa plegada de acero galvanizado, de textura acanalada, 350x250 cm, juego de herrajes, tirantes de sujeción, cerradura y tirador a dos caras. Según UNE-EN 13241-1. (material) | 1.000 | 2254.00 | 2254.00 |
| op00ato010 |  | Atornillador. | 1.000 | 0.00 | 0.00 |
| op00tal010 |  | Taladro. | 1.000 | 0.00 | 0.00 |
| op00amo010 |  | Amoladora o radial. | 1.000 | 0.00 | 0.00 |
| mo020 | h | Oficial 1ª construcción. (mano de obra) | 0.788 | 22.13 | 17.44 |
| mo113 | h | Peón ordinario construcción. (mano de obra) | 0.788 | 20.78 | 16.37 |
| mo018 | h | Oficial 1ª cerrajero. (mano de obra) | 1.838 | 22.42 | 41.21 |
| mo059 | h | Ayudante cerrajero. (mano de obra) | 1.838 | 21.06 | 38.71 |
| % | % | Costes directos complementarios | 2 % | 2367.73 | 47.35 |
|  |  | Costes directos |  |  | 2415.08 |
