# Puerta enrollable para garaje, de aluminio

- Propiedad del archivo: CYPE INGENIEROS, S.A.
- Formato: FIEBDC-3/2002
- Divisa: EUR
- Costes indirectos: 3.00 %
- IVA: 21.00 %

## L Carpintería, cerrajería, vidrios y protecciones solares

### LG Puertas de garaje

#### LGL De aluminio

**LGL040** Ud Puerta enrollable para garaje, de aluminio.
Puerta enrollable para garaje, formada por lamas de chapa lisa de aluminio extrusionado, 400x200 cm, con acabado prelacado de color blanco, con apertura manual.
Incluye: Colocación y fijación de los perfiles guía. Introducción del cierre de lamas en las guías. Colocación y fijación del eje a los soportes. Fijación del cierre de lamas al tambor. Montaje del sistema de apertura. Montaje del sistema de accionamiento. Repaso y engrase de mecanismos y guías. Realización de pruebas de servicio.
Criterio de medición de proyecto: Número de unidades previstas, según documentación gráfica de Proyecto.
Criterio de medición de obra: Se medirá el número de unidades realmente ejecutadas según especificaciones de Proyecto.

| Código | Ud | Descripción | Rendimiento | Precio | Importe |
|---|---|---|---|---|---|
| mt26pge010ap | Ud | Puerta enrollable para garaje, formada por lamas de chapa lisa de aluminio extrusionado, 400x200 cm, con acabado prelacado de color blanco, cajón recogedor forrado, torno, muelles de torsión, poleas, guías, accesorios y cerradura central con llave de seguridad. Según UNE-EN 13241-1. (material) | 1.000 | 2268.03 | 2268.03 |
| op00ato010 |  | Atornillador. | 1.000 | 0.00 | 0.00 |
| op00tal010 |  | Taladro. | 1.000 | 0.00 | 0.00 |
| op00amo010 |  | Amoladora o radial. | 1.000 | 0.00 | 0.00 |
| mo020 | h | Oficial 1ª construcción. (mano de obra) | 0.480 | 22.13 | 10.62 |
| mo113 | h | Peón ordinario construcción. (mano de obra) | 0.480 | 20.78 | 9.97 |
| mo018 | h | Oficial 1ª cerrajero. (mano de obra) | 1.120 | 22.42 | 25.11 |
| mo059 | h | Ayudante cerrajero. (mano de obra) | 1.120 | 21.06 | 23.59 |
| % | % | Costes directos complementarios | 2 % | 2337.32 | 46.75 |
|  |  | Costes directos |  |  | 2384.07 |
