# Persiana enrollable de lamas para cajón túnel de persiana

- Propiedad del archivo: CYPE INGENIEROS, S.A.
- Formato: FIEBDC-3/2002
- Divisa: EUR
- Costes indirectos: 3.00 %
- IVA: 21.00 %

## L Carpintería, cerrajería, vidrios y protecciones solares

### LS Protecciones solares

#### LSP Persianas enrollables

**LSP040** Ud Persiana enrollable de lamas para cajón túnel de persiana.
Persiana enrollable de lamas de aluminio perfilado, de 45 mm de altura, acabado color, equipada con eje de 60 mm de diámetro, discos, cápsulas, lama de remate, tapones y todos sus accesorios y guías de persiana modelo de PVC, acabado blanco estándar; para carpintería de 1200x1200 mm accionamiento manual mediante cinta y recogedor.
Criterio de valoración económica: El precio no incluye el cajón túnel de persiana.
Incluye: Montaje del sistema de accionamiento.
Criterio de medición de proyecto: Número de unidades previstas, según documentación gráfica de Proyecto.
Criterio de medición de obra: Se medirá el número de unidades realmente ejecutadas según especificaciones de Proyecto.

| Código | Ud | Descripción | Rendimiento | Precio | Importe |
|---|---|---|---|---|---|
| mt25pax045Hf | m² | Persiana enrollable de lamas de aluminio perfilado, de 45 mm de altura, acabado color, equipada con eje de 60 mm de diámetro, discos, cápsulas, lama de remate, tapones y todos sus accesorios y guías de persiana modelo de PVC, acabado blanco estándar. Según UNE-EN 13659. (material) | 1.800 | 37.95 | 68.31 |
| mt25pax100a | Ud | Kit para accionamiento manual de persiana, con cinta de color blanco y recogedor. (material) | 1.000 | 5.00 | 5.00 |
| op00ato010 |  | Atornillador. | 1.000 | 0.00 | 0.00 |
| mo011 | h | Oficial 1ª montador. (mano de obra) | 0.235 | 22.74 | 5.34 |
| mo080 | h | Ayudante montador. (mano de obra) | 0.235 | 21.02 | 4.94 |
| % | % | Costes directos complementarios | 2 % | 83.59 | 1.67 |
|  |  | Costes directos |  |  | 85.26 |
