# Toldo estor "PERSAX"

- Propiedad del archivo: CYPE INGENIEROS, S.A.
- Formato: FIEBDC-3/2002
- Divisa: EUR
- Costes indirectos: 3.00 %
- IVA: 21.00 %

## L Carpintería, cerrajería, vidrios y protecciones solares

### LS Protecciones solares

#### LST Toldos

**LST030** Ud Toldo estor "PERSAX".
Toldo estor, modelo T19 "PERSAX", de 3750 mm de línea y 1150 mm de salida, lona acrílica, resistencia a la penetración del agua: 300 mm.c.a, con herrajes y accesorios de fijación. Incluso herrajes y accesorios.
Incluye: Replanteo. Anclaje al paramento de los elementos de fijación. Montaje del toldo y de los accesorios.
Criterio de medición de proyecto: Número de unidades previstas, según documentación gráfica de Proyecto.
Criterio de medición de obra: Se medirá el número de unidades realmente ejecutadas según especificaciones de Proyecto.

| Código | Ud | Descripción | Rendimiento | Precio | Importe |
|---|---|---|---|---|---|
| mt44per010ka | Ud | Toldo estor, modelo T19 "PERSAX", de 3750 mm de línea y 1150 mm de salida, lona acrílica, resistencia a la penetración del agua: 300 mm.c.a, con herrajes y accesorios de fijación. (material) | 1.000 | 315.00 | 315.00 |
| mt44per100 | Ud | Manivela para accionamiento manual de toldos "PERSAX" (material) | 1.000 | 20.00 | 20.00 |
| op00ato010 |  | Atornillador. | 1.000 | 0.00 | 0.00 |
| op00tal010 |  | Taladro. | 1.000 | 0.00 | 0.00 |
| mo011 | h | Oficial 1ª montador. (mano de obra) | 4.000 | 22.74 | 90.96 |
| mo080 | h | Ayudante montador. (mano de obra) | 4.000 | 21.02 | 84.08 |
| % | % | Costes directos complementarios | 2 % | 510.04 | 10.20 |
|  |  | Costes directos |  |  | 520.24 |
