# Doble acristalamiento "SAINT GOBAIN"

- Propiedad del archivo: CYPE INGENIEROS, S.A.
- Formato: FIEBDC-3/2002
- Divisa: EUR
- Costes indirectos: 3.00 %
- IVA: 21.00 %

## L Carpintería, cerrajería, vidrios y protecciones solares

### LV Vidrios

#### LVC Doble acristalamiento

**LVC030** m² Doble acristalamiento "SAINT GOBAIN".
Doble acristalamiento SGG CLIMALIT PLUS PLANITHERM XN F2 4/10 aire/5 "SAINT GOBAIN", conjunto formado por vidrio exterior PLANITHERM XN de 4 mm, con capa de baja emisividad térmica incorporada en la cara interior, cámara de aire deshidratada con perfil separador de aluminio y doble sellado perimetral, de 10 mm, y vidrio interior PLANICLEAR de 5 mm de espesor, para hojas de vidrio de superficie entre 8 y 9 m²; 19 mm de espesor total, fijado sobre carpintería con acuñado mediante calzos de apoyo perimetrales y laterales, sellado en frío con silicona Sikasil WS-305-N "SIKA", compatible con el material soporte, para hojas de vidrio de superficie entre 8 y 9 m².
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21dsg011as | m² | Doble acristalamiento SGG CLIMALIT PLUS PLANITHERM XN F2 4/10 aire/5 "SAINT GOBAIN", conjunto formado por vidrio exterior PLANITHERM XN de 4 mm, con capa de baja emisividad térmica incorporada en la cara interior, cámara de aire deshidratada con perfil separador de aluminio y doble sellado perimetral, de 10 mm, y vidrio interior PLANICLEAR de 5 mm de espesor, para hojas de vidrio de superficie entre 8 y 9 m²; 19 mm de espesor total. (material) | 1.006 | 87.59 | 88.12 |
| mt21sik010 | Ud | Cartucho de 310 ml de silicona sintética incolora Elastosil WS-305-N "SIKA" (rendimiento aproximado de 12 m por cartucho). (material) | 0.580 | 2.47 | 1.43 |
| mt21vva021 | Ud | Material auxiliar para la colocación de vidrios. (material) | 1.000 | 1.26 | 1.26 |
| mo055 | h | Oficial 1ª cristalero. (mano de obra) | 0.340 | 23.55 | 8.01 |
| mo110 | h | Ayudante cristalero. (mano de obra) | 0.340 | 22.35 | 7.60 |
| % | % | Costes directos complementarios | 2 % | 106.42 | 2.13 |
|  |  | Costes directos |  |  | 108.55 |
