# Aislamiento térmico de frentes de forjado y pilares en fachada, con poliestireno expandido

- Propiedad del archivo: CYPE INGENIEROS, S.A.
- Formato: FIEBDC-3/2002
- Divisa: EUR
- Costes indirectos: 3.00 %
- IVA: 21.00 %

## N Aislamientos e impermeabilizaciones

### NA Aislamientos térmicos

#### NAJ Puentes térmicos

**NAJ011** m² Aislamiento térmico de frentes de forjado y pilares en fachada, con poliestireno expandido.
Aislamiento térmico de frentes de forjado y pilares embebidos en el espesor de la fachada, formado por panel rígido de poliestireno expandido, de superficie ranurada en forma de cola de milano y mecanizado lateral recto, de 40 mm de espesor y 30 mm de anchura, resistencia térmica 1,25 m²K/W, conductividad térmica 0,032 W/(mK), colocado a tope y fijado con mortero adhesivo a los bloques de hormigón celular.
Incluye: Limpieza y preparación de la superficie soporte. Replanteo y corte del aislante. Aplicación del mortero. Colocación del aislante.
Criterio de medición de proyecto: Superficie medida según documentación gráfica de Proyecto.
Criterio de medición de obra: Se medirá la superficie realmente ejecutada según especificaciones de Proyecto.

| Código | Ud | Descripción | Rendimiento | Precio | Importe |
|---|---|---|---|---|---|
| mt16pel030h | m² | Panel rígido de poliestireno expandido, según UNE-EN 13163, de superficie ranurada en forma de cola de milano y mecanizado lateral recto, de 40 mm de espesor y 300 mm de anchura, resistencia térmica 1,25 m²K/W, conductividad térmica 0,032 W/(mK), Euroclase E de reacción al fuego según UNE-EN 13501-1, con código de designación EPS-EN 13163-L3-W3-T2-S5-P10-BS100-DS(N)2-CS(10)60. (material) | 1.050 | 7.66 | 8.04 |
| mt16aaa010 | kg | Mortero adhesivo para fijación de materiales aislantes. (material) | 9.000 | 0.19 | 1.71 |
| mo054 | h | Oficial 1ª montador de aislamientos. (mano de obra) | 0.150 | 22.74 | 3.41 |
| mo101 | h | Ayudante montador de aislamientos. (mano de obra) | 0.150 | 21.02 | 3.15 |
| % | % | Costes directos complementarios | 2 % | 16.31 | 0.33 |
|  |  | Costes directos |  |  | 16.64 |
