# Aislamiento térmico por el exterior de cubiertas inclinadas, sobre soporte continuo de hormigón

- Propiedad del archivo: CYPE INGENIEROS, S.A.
- Formato: FIEBDC-3/2002
- Divisa: EUR
- Costes indirectos: 3.00 %
- IVA: 21.00 %

## N Aislamientos e impermeabilizaciones

### NA Aislamientos térmicos

#### NAN Cubiertas inclinadas

**NAN020** m² Aislamiento térmico por el exterior de cubiertas inclinadas, sobre soporte continuo de hormigón.
Aislamiento térmico por el exterior de cubiertas inclinadas, sobre soporte continuo de hormigón, formado por: espuma rígida de poliuretano con una densidad mínima de 35 kg/m³ y 40 mm de espesor medio mínimo, fabricada "in situ" y proyectada sobre el forjado de cubierta, recubierta posteriormente con una capa de regularización de mortero de cemento, industrial, M-5.
Incluye: Limpieza del soporte. Proyección de la espuma de poliuretano.
Criterio de medición de proyecto: Superficie medida según documentación gráfica de Proyecto.
Criterio de medición de obra: Se medirá la superficie realmente ejecutada según especificaciones de Proyecto.

| Código | Ud | Descripción | Rendimiento | Precio | Importe |
|---|---|---|---|---|---|
| mt16poc010c | m² | Espuma rígida de poliuretano proyectado "in situ", densidad mínima 35 kg/m³, espesor medio mínimo 40 mm, aplicado en cubiertas inclinadas, según UNE-EN 14315-1. (material) | 1.050 | 8.01 | 8.41 |
| mq08mpa030 | h | Maquinaria para proyección de productos aislantes. (maquinaria) | 0.100 | 17.08 | 1.71 |
| mo030 | h | Oficial 1ª aplicador de productos aislantes. (mano de obra) | 0.140 | 22.13 | 3.10 |
| mo068 | h | Ayudante aplicador de productos aislantes. (mano de obra) | 0.140 | 21.02 | 2.94 |
| % | % | Costes directos complementarios | 2 % | 16.16 | 0.32 |
|  |  | Costes directos |  |  | 16.48 |
