# Aislamiento térmico por el interior de cubiertas inclinadas sobre espacio no habitable

- Propiedad del archivo: CYPE INGENIEROS, S.A.
- Formato: FIEBDC-3/2002
- Divisa: EUR
- Costes indirectos: 3.00 %
- IVA: 21.00 %

## N Aislamientos e impermeabilizaciones

### NA Aislamientos térmicos

#### NAN Cubiertas inclinadas

**NAN120** m² Aislamiento térmico por el interior de cubiertas inclinadas sobre espacio no habitable.
Aislamiento térmico por el interior de cubiertas inclinadas sobre espacio no habitable, con espuma rígida de poliuretano proyectado "in situ", densidad mínima 35 kg/m³, espesor medio mínimo 40 mm.
Incluye: Limpieza del supradós del forjado. Proyección de la espuma de poliuretano.
Criterio de medición de proyecto: Superficie medida según documentación gráfica de Proyecto.
Criterio de medición de obra: Se medirá la superficie realmente ejecutada según especificaciones de Proyecto.

| Código | Ud | Descripción | Rendimiento | Precio | Importe |
|---|---|---|---|---|---|
| mt16poc010c | m² | Espuma rígida de poliuretano proyectado "in situ", densidad mínima 35 kg/m³, espesor medio mínimo 40 mm, aplicado en cubiertas inclinadas, según UNE-EN 14315-1. (material) | 1.100 | 8.01 | 8.81 |
| mq08mpa030 | h | Maquinaria para proyección de productos aislantes. (maquinaria) | 0.100 | 17.08 | 1.71 |
| mo030 | h | Oficial 1ª aplicador de productos aislantes. (mano de obra) | 0.140 | 22.13 | 3.10 |
| mo068 | h | Ayudante aplicador de productos aislantes. (mano de obra) | 0.140 | 21.02 | 2.94 |
| % | % | Costes directos complementarios | 2 % | 16.56 | 0.33 |
|  |  | Costes directos |  |  | 16.89 |
