# Sistema "FAKRO" de ventana para cubierta plana

- Propiedad del archivo: CYPE INGENIEROS, S.A.
- Formato: FIEBDC-3/2002
- Divisa: EUR
- Costes indirectos: 3.00 %
- IVA: 21.00 %

## Q Cubiertas

### QL Lucernarios

#### QLC Claraboyas prefabricadas

**QLC030** Ud Sistema "FAKRO" de ventana para cubierta plana.
Ventana para cubierta plana, modelo DMC-C P2 "FAKRO", practicable con apertura proyectante de accionamiento manual hasta 15 cm mediante barra telescópica, de 90x120 cm, marco y hoja de PVC, color blanco, cúpula exterior transparente, parabólica, de policarbonato, con revestimiento interior con resistencia a los rayos UV y doble acristalamiento de seguridad (laminar), modelo P2 (vidrio interior laminar de 3+3 mm, cámara de aire rellena de gas argón de 14 mm con separador de acero inoxidable y vidrio exterior templado de 4 mm). Totalmente equipada, montada y probada.
Incluye: Replanteo. Presentación, aplomado y nivelación del marco. Fijación del marco al hueco dejado en el forjado. Sellado de juntas perimetrales. Colocación y fijación de la cúpula sobre el marco.
Criterio de medición de proyecto: Número de unidades previstas, según documentación gráfica de Proyecto.
Criterio de medición de obra: Se medirá el número de unidades realmente ejecutadas según especificaciones de Proyecto.

| Código | Ud | Descripción | Rendimiento | Precio | Importe |
|---|---|---|---|---|---|
| mt24vfk006e | Ud | Ventana para cubierta plana, modelo DMC-C P2 "FAKRO", practicable con apertura proyectante de accionamiento manual hasta 15 cm mediante barra telescópica, de 90x120 cm, marco y hoja de PVC, color blanco, cúpula exterior transparente, parabólica, de policarbonato, con revestimiento interior con resistencia a los rayos UV y doble acristalamiento de seguridad (laminar), modelo P2 (vidrio interior laminar de 3+3 mm, cámara de aire rellena de gas argón de 14 mm con separador de acero inoxidable y vidrio exterior templado de 4 mm). (material) | 1.000 | 1063.00 | 1063.00 |
| op00ato010 |  | Atornillador. | 1.000 | 0.00 | 0.00 |
| mo011 | h | Oficial 1ª montador. (mano de obra) | 1.800 | 22.74 | 40.93 |
| mo080 | h | Ayudante montador. (mano de obra) | 0.900 | 21.02 | 18.92 |
| % | % | Costes directos complementarios | 2 % | 1122.85 | 22.46 |
|  |  | Costes directos |  |  | 1145.31 |
