# Revestimiento de peldaño de piedra natural

- Propiedad del archivo: CYPE INGENIEROS, S.A.
- Formato: FIEBDC-3/2002
- Divisa: EUR
- Costes indirectos: 3.00 %
- IVA: 21.00 %

## R Revestimientos y trasdosados

### RE Escaleras

#### REP De piedra natural

**REP020** m Revestimiento de peldaño de piedra natural.
Revestimiento de peldaño con forma recta, en escalera de 100 cm de anchura, mediante el montaje de los siguientes elementos: huella de mármol Blanco Thassos, acabado pulido y tabica de mármol Blanco Thassos, acabado pulido de 3 y 2 cm de espesor respectivamente, cara y cantos pulidos, recibido todo ello con mortero de cemento M-5, colocado sobre un peldañeado previo (no incluido en este precio). Incluso rejuntado con mortero de juntas cementoso, CG1, para junta mínima (entre 1,5 y 3 mm), con la misma tonalidad de las piezas.
Incluye: Replanteo y trazado de huellas y tabicas. Corte de las piezas y formación de encajes en esquinas y rincones. Humectación del peldañeado. Colocación con mortero de la tabica y huella del primer peldaño. Tendido de cordeles. Colocación de tabicas y huellas. Relleno de juntas. Limpieza del tramo.
Criterio de medición de proyecto: Longitud de la arista formada por la huella y la tabica, medida según documentación gráfica de Proyecto.
Criterio de medición de obra: Se medirá, en la arista de intersección entre huella y tabica, la longitud realmente ejecutada según especificaciones de Proyecto.

| Código | Ud | Descripción | Rendimiento | Precio | Importe |
|---|---|---|---|---|---|
| mt18pmi130a | Ud | Huella para peldaño recto de mármol, procedente de Grecia, Blanco Thassos, longitud hasta 100 cm y 3 cm de espesor, cara y cantos pulidos, densidad 2850 kg/m³, según UNE-EN 1936, resistencia a compresión 100 MPa, según UNE-EN 1926, resistencia a flexión 13 MPa, según UNE-EN 12372, absorción de agua por capilaridad menor de 5 kg/m² min½, según UNE-EN 1925, coeficiente de absorción de agua <= 0,23%, según UNE-EN 13755, Euroclase A1 de reacción al fuego, según Comisión 96/603/EC, resistencia a la abrasión 25 mm, según UNE-EN 14157; según UNE-EN 12058. (material) | 1.000 | 72.73 | 72.73 |
| mt18pmi131a | Ud | Tabica para peldaño de mármol, procedente de Grecia, Blanco Thassos, hasta 100 cm de largo por 16 cm de ancho y 2 cm de espesor, pulida, densidad 2850 kg/m³, según UNE-EN 1936, resistencia a compresión 100 MPa, según UNE-EN 1926, resistencia a flexión 13 MPa, según UNE-EN 12372, absorción de agua por capilaridad menor de 5 kg/m² min½, según UNE-EN 1925, coeficiente de absorción de agua <= 0,23%, según UNE-EN 13755, Euroclase A1 de reacción al fuego, según Comisión 96/603/EC, resistencia a la abrasión 25 mm, según UNE-EN 14157; según UNE-EN 12058. (material) | 1.000 | 55.92 | 55.92 |
| mt09mor010c | m³ | Mortero de cemento CEM II/B-P 32,5 N tipo M-5, confeccionado en obra con 250 kg/m³ de cemento y una proporción en volumen 1/6. (material) | 0.020 | 115.30 | 2.31 |
| mt09mcr060c | kg | Mortero de juntas cementoso, CG1, para junta mínima entre 1,5 y 3 mm, según UNE-EN 13888. (material) | 0.150 | 0.70 | 0.11 |
| op00sie030 |  | Sierra de disco de diamante, para mesa de trabajo, de corte húmedo. | 1.000 | 0.00 | 0.00 |
| mo023 | h | Oficial 1ª solador. (mano de obra) | 0.560 | 22.13 | 12.39 |
| mo061 | h | Ayudante solador. (mano de obra) | 0.560 | 21.02 | 11.77 |
| mo113 | h | Peón ordinario construcción. (mano de obra) | 0.560 | 20.78 | 11.64 |
| % | % | Costes directos complementarios | 2 % | 166.87 | 3.34 |
|  |  | Costes directos |  |  | 170.21 |
