# Pintura al temple sobre paramento interior de mortero de cemento

- Propiedad del archivo: CYPE INGENIEROS, S.A.
- Formato: FIEBDC-3/2002
- Divisa: EUR
- Costes indirectos: 3.00 %
- IVA: 21.00 %

## R Revestimientos y trasdosados

### RI Pinturas en paramentos interiores

#### RIT Al temple

**RIT010** m² Pintura al temple sobre paramento interior de mortero de cemento.
Aplicación manual de dos manos de pintura al temple, color blanco, acabado mate, textura gotelé con gota fina, la primera mano diluida con un máximo de 40% de agua y la siguiente sin diluir, (rendimiento: 0,495 kg/m² cada mano); sobre paramento interior de mortero de cemento, vertical, de hasta 3 m de altura.
Criterio de valoración económica: El precio incluye la protección de los elementos del entorno que puedan verse afectados durante los trabajos y la resolución de puntos singulares.
Incluye: Preparación, limpieza y lijado previo del soporte. Aplicación de una mano de fondo. Aplicación de una mano de acabado.
Criterio de medición de proyecto: Superficie medida según documentación gráfica de Proyecto, con el mismo criterio que el soporte base.
Criterio de medición de obra: Se medirá la superficie realmente ejecutada según especificaciones de Proyecto, con el mismo criterio que el soporte base.

| Código | Ud | Descripción | Rendimiento | Precio | Importe |
|---|---|---|---|---|---|
| mt27tem020c | kg | Pasta temple de picar blanco. (material) | 0.990 | 0.43 | 0.43 |
| mq08war020 | Ud | Equipo completo para aplicación de pintura con textura gotelé. (maquinaria) | 0.050 | 1.07 | 0.05 |
| op00tal020 |  | Taladro con batidora. | 1.000 | 0.00 | 0.00 |
| mo038 | h | Oficial 1ª pintor. (mano de obra) | 0.091 | 22.13 | 2.01 |
| mo076 | h | Ayudante pintor. (mano de obra) | 0.091 | 21.02 | 1.91 |
| % | % | Costes directos complementarios | 2 % | 4.40 | 0.09 |
|  |  | Costes directos |  |  | 4.49 |
