# Rodapié interior de terrazo

- Propiedad del archivo: CYPE INGENIEROS, S.A.
- Formato: FIEBDC-3/2002
- Divisa: EUR
- Costes indirectos: 3.00 %
- IVA: 21.00 %

## R Revestimientos y trasdosados

### RS Pavimentos

#### RSC De terrazo

**RSC020** m Rodapié interior de terrazo.
Rodapié de terrazo micrograno (menor o igual a 6 mm) para interior, color Gris, 40x7 cm, con el canto rebajado y un grado de pulido de 220. COLOCACIÓN: con adhesivo cementoso. REJUNTADO: con lechada de cemento blanco BL-V 22,5 coloreada con la misma tonalidad de las piezas.
Incluye: Replanteo de las piezas. Corte de las piezas y formación de encajes en esquinas y rincones. Colocación del rodapié. Rejuntado. Abrillantado y limpieza del rodapié.
Criterio de medición de proyecto: Longitud medida según documentación gráfica de Proyecto, sin incluir huecos de puertas. No se ha incrementado la medición por roturas y recortes, ya que en la descomposición se ha considerado un 5% más de piezas.
Criterio de medición de obra: Se medirá la longitud realmente ejecutada según especificaciones de Proyecto.

| Código | Ud | Descripción | Rendimiento | Precio | Importe |
|---|---|---|---|---|---|
| mt09mcr200 | kg | Adhesivo cementoso para colocación de pavimentos de terrazo. (material) | 0.150 | 0.45 | 0.07 |
| mt18rtl010fc | m | Rodapié de terrazo micrograno (menor o igual a 6 mm) para interior, color Gris, 40x7 cm, con el canto rebajado y un grado de pulido de 220. (material) | 1.050 | 3.30 | 3.47 |
| mt18btl100a | kg | Lechada coloreada con la misma tonalidad de las baldosas, para pavimento de terrazo. (material) | 0.100 | 1.15 | 0.12 |
| op00sie030 |  | Sierra de disco de diamante, para mesa de trabajo, de corte húmedo. | 1.000 | 0.00 | 0.00 |
| mo023 | h | Oficial 1ª solador. (mano de obra) | 0.181 | 22.13 | 4.01 |
| % | % | Costes directos complementarios | 2 % | 7.67 | 0.15 |
|  |  | Costes directos |  |  | 7.82 |
