# Revestimiento de pavimento industrial o decorativo, sistema Mapefloor 32 "MAPEI SPAIN"

- Propiedad del archivo: CYPE INGENIEROS, S.A.
- Formato: FIEBDC-3/2002
- Divisa: EUR
- Costes indirectos: 3.00 %
- IVA: 21.00 %

## R Revestimientos y trasdosados

### RS Pavimentos

#### RSI Sistemas de pavimentos industriales y decorativos

**RSI250** m² Revestimiento de pavimento industrial o decorativo, sistema Mapefloor 32 "MAPEI SPAIN".
Revestimiento de pavimento industrial o decorativo, de 3 mm de espesor, realizado sobre base de hormigón endurecido, con el sistema Mapefloor 32 "MAPEI SPAIN", apto para industrias con solicitaciones químicas, mediante la aplicación sucesiva de: imprimación bicomponente a base de resina epoxi, Primer SN "MAPEI SPAIN" (0,58 kg/m²), mezclada con arena de cuarzo Quarzo 0,5, "MAPEI SPAIN" (0,12 kg/m²), espolvoreada superficialmente con arena de cuarzo Quarzo 0,5, "MAPEI SPAIN" (3 kg/m²); capa base compuesta por una mezcla de mortero bicomponente, Mapefloor I 300 SL "MAPEI SPAIN", a base de resinas epoxi, incoloro (0,84 kg/m²), pigmento en pasta Mapecolor Paste "MAPEI SPAIN", del mismo color que la capa de acabado (0,06 kg/m²) y arena de cuarzo Quarzo 0,5, "MAPEI SPAIN" (0,34 kg/m²), espolvoreada superficialmente con arena de cuarzo Quarzo 0,5, "MAPEI SPAIN" (3 kg/m²); y capa de acabado compuesta por una mezcla de mortero bicomponente, Mapefloor I 300 SL "MAPEI SPAIN", a base de resinas epoxi, incoloro (0,58 kg/m²), pigmento en pasta, Mapecolor Paste "MAPEI SPAIN", color RAL 7038 (0,04 kg/m²) y arena de cuarzo Quarzo 0,25, "MAPEI SPAIN" (0,03 kg/m²).
Criterio de valoración económica: El precio no incluye la superficie soporte ni la ejecución y el sellado de las juntas.
Incluye: Limpieza de la superficie soporte. Replanteo de las juntas y paños de trabajo. Aplicación de la imprimación. Espolvoreo con árido. Aplicación de la capa base. Espolvoreo con árido. Aplicación de la capa de acabado. Limpieza final del pavimento.
Criterio de medición de proyecto: Superficie medida en proyección horizontal, según documentación gráfica de Proyecto.
Criterio de medición de obra: Se medirá, en proyección horizontal, la superficie realmente ejecutada según especificaciones de Proyecto.

| Código | Ud | Descripción | Rendimiento | Precio | Importe |
|---|---|---|---|---|---|
| mt47adm010a | kg | Imprimación bicomponente a base de resina epoxi, Primer SN "MAPEI SPAIN". (material) | 0.580 | 10.69 | 6.20 |
| mt01adm010b | kg | Arena de cuarzo Quarzo 0,5, "MAPEI SPAIN", de 0,50 mm de diámetro. (material) | 6.460 | 0.88 | 5.68 |
| mt47adm020a | kg | Mortero bicomponente, Mapefloor I 300 SL "MAPEI SPAIN", a base de resinas epoxi, incoloro, según UNE-EN 13813. (material) | 1.420 | 15.48 | 21.98 |
| mt47adm005s | kg | Pigmento en pasta, Mapecolor Paste "MAPEI SPAIN", color RAL 7038, para mezclar con revestimientos elásticos a base de resina epoxi. (material) | 0.100 | 36.83 | 3.68 |
| mt01adm010a | kg | Arena de cuarzo Quarzo 0,25, "MAPEI SPAIN", de 0,25 mm de diámetro. (material) | 0.030 | 0.71 | 0.02 |
| op00tal020 |  | Taladro con batidora. | 1.000 | 0.00 | 0.00 |
| mo121 | h | Oficial 1ª aplicador de pavimentos industriales. (mano de obra) | 0.400 | 22.13 | 8.85 |
| mo122 | h | Ayudante aplicador de pavimentos industriales. (mano de obra) | 0.400 | 21.02 | 8.41 |
| % | % | Costes directos complementarios | 2 % | 54.82 | 1.10 |
|  |  | Costes directos |  |  | 55.92 |
