# Pavimento continuo de microcemento, sistema Paviland ARQ "GRUPO PUMA"

- Propiedad del archivo: CYPE INGENIEROS, S.A.
- Formato: FIEBDC-3/2002
- Divisa: EUR
- Costes indirectos: 3.00 %
- IVA: 21.00 %

## R Revestimientos y trasdosados

### RS Pavimentos

#### RSR Continuos de microcemento

**RSR030** m² Pavimento continuo de microcemento, sistema Paviland ARQ "GRUPO PUMA".
Pavimento continuo de microcemento, de 6 mm de espesor, realizado sobre superficie no absorbente, apto para superficies decorativas en locales públicos. IMPRIMACIÓN: Paviland ARQ Primer "GRUPO PUMA", sin diluir. CAPA BASE: mortero polimérico bicomponente Paviland ARQ Base "GRUPO PUMA", de 2 mm de espesor, (4 kg/m²) y malla de fibra de vidrio antiálcalis Paviland ARQ Malla "GRUPO PUMA", de 65 g/m² de masa superficial. CAPA DECORATIVA: microcemento bicomponente Paviland ARQ Acabado "GRUPO PUMA" con pigmento Paviland ARQ Color "GRUPO PUMA", color Blanco Crema, de 2 mm de espesor, (3,7 kg/m²). CAPA DE SELLADO: imprimación, Paviland ARQ Resina "GRUPO PUMA" y una mano de sellador de poliuretano alifático de dos componentes Paviland ARQ Barniz "GRUPO PUMA", sin disolventes, acabado brillante.
Criterio de valoración económica: El precio no incluye la superficie soporte.
Incluye: Limpieza de la superficie soporte. Replanteo de las juntas de dilatación y paños de trabajo. Aplicación de la capa de imprimación. Aplicación de la capa base. Colocación de la malla embebida en la capa base. Aplicación de la capa decorativa. Aplicación de la capa de sellado. Limpieza final del pavimento.
Criterio de medición de proyecto: Superficie medida en proyección horizontal, según documentación gráfica de Proyecto.
Criterio de medición de obra: Se medirá, en proyección horizontal, la superficie realmente ejecutada según especificaciones de Proyecto.

| Código | Ud | Descripción | Rendimiento | Precio | Importe |
|---|---|---|---|---|---|
| mt28mcg010a | kg | Imprimación monocomponente Paviland ARQ Primer "GRUPO PUMA", a base de resinas acrílicas y cargas minerales, para aplicar con brocha o rodillo, para regularizar la porosidad y mejorar la adherencia de los soportes absorbentes y no absorbentes. (material) | 0.138 | 4.91 | 0.68 |
| mt28mcg030a | m² | Malla de fibra de vidrio antiálcalis Paviland ARQ Malla "GRUPO PUMA", de 65 g/m² de masa superficial, para armar morteros. (material) | 1.050 | 1.50 | 1.58 |
| mt28mcg020a | kg | Mortero polimérico bicomponente Paviland ARQ Base "GRUPO PUMA", a base de ligantes hidráulicos, resinas sintéticas, áridos y aditivos, como capa base, para aplicar con espátula o llana. (material) | 4.000 | 2.18 | 8.72 |
| mt28mcg040a | kg | Microcemento bicomponente Paviland ARQ Acabado "GRUPO PUMA", a base de ligantes hidráulicos, resinas sintéticas y aditivos, como capa decorativa, para aplicar con llana. (material) | 3.700 | 4.84 | 17.91 |
| mt28mcg050c | kg | Pigmento Paviland ARQ Color "GRUPO PUMA", color Blanco Crema, para la coloración en masa de color Blanco Crema de microcemento. (material) | 0.500 | 22.50 | 11.25 |
| mt08aaa010a | m³ | Agua. (material) | 0.004 | 1.50 | 0.01 |
| mt28mcg060a | l | Imprimación, Paviland ARQ Resina "GRUPO PUMA", para aplicar con brocha, especialmente indicada para la posterior aplicación de Paviland ARQ Barniz "GRUPO PUMA". (material) | 0.075 | 25.54 | 1.92 |
| mt28mcg070a | l | Sellador de poliuretano alifático de dos componentes Paviland ARQ Barniz "GRUPO PUMA", sin disolventes, acabado brillante, para aplicar con brocha. (material) | 0.085 | 25.24 | 2.15 |
| op00tal020 |  | Taladro con batidora. | 1.000 | 0.00 | 0.00 |
| mo020 | h | Oficial 1ª construcción. (mano de obra) | 0.700 | 22.13 | 15.49 |
| mo113 | h | Peón ordinario construcción. (mano de obra) | 1.250 | 20.78 | 25.98 |
| % | % | Costes directos complementarios | 2 % | 85.69 | 1.71 |
|  |  | Costes directos |  |  | 87.40 |
