# Falso techo registrable de placas de escayola

- Propiedad del archivo: CYPE INGENIEROS, S.A.
- Formato: FIEBDC-3/2002
- Divisa: EUR
- Costes indirectos: 3.00 %
- IVA: 21.00 %

## R Revestimientos y trasdosados

### RT Falsos techos en interiores

#### RTB Registrables, de placas de escayola

**RTB025** m² Falso techo registrable de placas de escayola.
Falso techo registrable suspendido, situado a una altura mayor o igual a 4 m, constituido por: ESTRUCTURA: perfilería vista acabado lacado, color blanco, comprendiendo perfiles primarios y secundarios, suspendidos del forjado o elemento soporte con varillas y cuelgues; PLACAS: placas de escayola, de superficie fisurada, 60x60 cm. Incluso perfiles angulares, fijaciones para el anclaje de los perfiles y accesorios de montaje.
Incluye: Replanteo de los ejes de la trama modular. Nivelación y fijación de los perfiles perimetrales. Replanteo de los perfiles primarios de la trama. Señalización de los puntos de anclaje al forjado o elemento soporte. Nivelación y suspensión de los perfiles primarios y secundarios de la trama. Corte de las placas. Colocación de las placas. Resolución de encuentros y puntos singulares.
Criterio de medición de proyecto: Superficie medida entre paramentos, según documentación gráfica de Proyecto, sin descontar huecos para instalaciones.
Criterio de medición de obra: Se medirá la superficie realmente ejecutada según especificaciones de Proyecto, sin descontar huecos para instalaciones.

| Código | Ud | Descripción | Rendimiento | Precio | Importe |
|---|---|---|---|---|---|
| mt12fac020b | Ud | Varilla metálica de acero galvanizado de 6 mm de diámetro. (material) | 1.000 | 0.32 | 0.32 |
| mt12fac030a | m | Perfilería vista con acabado lacado color blanco, para falsos techos registrables, incluso piezas complementarias y especiales. (material) | 4.000 | 0.87 | 3.48 |
| mt12fac060 | Ud | Perfil angular para remates perimetrales. (material) | 0.600 | 0.62 | 0.37 |
| mt12fac050 | Ud | Accesorios para la instalación de falsos techos registrables. (material) | 0.200 | 1.61 | 0.32 |
| mt12fpe020a | m² | Placa de escayola, de superficie fisurada, 60x60 cm, para colocar sobre perfilería vista en falsos techos registrables. (material) | 1.020 | 5.00 | 5.10 |
| op00fre010 |  | Fresadora. | 1.000 | 0.00 | 0.00 |
| op00ato010 |  | Atornillador. | 1.000 | 0.00 | 0.00 |
| mo035 | h | Oficial 1ª escayolista. (mano de obra) | 0.253 | 22.13 | 5.60 |
| mo117 | h | Peón escayolista. (mano de obra) | 0.253 | 20.78 | 5.26 |
| % | % | Costes directos complementarios | 2 % | 20.45 | 0.41 |
|  |  | Costes directos |  |  | 20.86 |
