# Falso techo continuo de placas de yeso laminado, de altas prestaciones acústicas. Sistema "KNAUF"

- Propiedad del archivo: CYPE INGENIEROS, S.A.
- Formato: FIEBDC-3/2002
- Divisa: EUR
- Costes indirectos: 3.00 %
- IVA: 21.00 %

## R Revestimientos y trasdosados

### RT Falsos techos en interiores

#### RTC Continuos, de placas de yeso laminado

**RTC053** m² Falso techo continuo de placas de yeso laminado, de altas prestaciones acústicas. Sistema "KNAUF".
Falso techo continuo suspendido, liso, situado a una altura menor de 4 m, con nivel de calidad del acabado Q2. Sistema D112.es Silentboard "KNAUF" (12,5+27+27), constituido por: ESTRUCTURA: estructura metálica de acero galvanizado de maestras primarias 60/27 mm con una modulación de 1000 mm y suspendidas del forjado o elemento soporte de hormigón con anclajes directos con amortiguadores antivibración de caucho, y varillas cada 750 mm, y maestras secundarias fijadas perpendicularmente a las maestras primarias con conectores tipo caballete con una modulación de 400 mm; PLACAS: una capa de placas de yeso laminado DFR / UNE-EN 520 - 625 / longitud / 12,5 / con los bordes longitudinales semirredondeados afinados, Silentboard BV "KNAUF". Incluso banda acústica de dilatación, autoadhesiva, "KNAUF", perfiles en U 30/25/3000 mm, "KNAUF", fijaciones para el anclaje de los perfiles, tornillería para la fijación de las placas, pasta de juntas Jointfiller 24H "KNAUF", cinta microperforada de papel "KNAUF" y accesorios de montaje.
Incluye: Replanteo de los ejes de la estructura metálica. Nivelación y fijación de los perfiles perimetrales. Señalización de los puntos de anclaje al forjado o elemento soporte. Nivelación y suspensión de los perfiles primarios y secundarios de la estructura. Corte de las placas. Fijación de las placas. Resolución de encuentros y puntos singulares. Tratamiento de juntas.
Criterio de medición de proyecto: Superficie medida entre paramentos, según documentación gráfica de Proyecto, sin descontar huecos para instalaciones.
Criterio de medición de obra: Se medirá la superficie realmente ejecutada según especificaciones de Proyecto, siguiendo los criterios de medición expuestos en la norma UNE 92305.

| Código | Ud | Descripción | Rendimiento | Precio | Importe |
|---|---|---|---|---|---|
| mt12drk050a | m | Perfil en U 30/25/3000 mm, "KNAUF", de acero Z2 (Z275) galvanizado normal, 0,55 mm de espesor, según UNE-EN 13964. (material) | 0.400 | 6.86 | 2.74 |
| mt12psg220 | Ud | Fijación compuesta por taco y tornillo 5x27. (material) | 2.000 | 0.06 | 0.12 |
| mt12psg300 | Ud | Anclaje directo con amortiguador antivibración de caucho. (material) | 1.200 | 2.89 | 3.47 |
| mt12pek030 | Ud | Varilla de cuelgue "KNAUF" de 100 cm. (material) | 1.200 | 0.39 | 0.47 |
| mt12drk040a | m | Maestra 60/27 "KNAUF", de acero Z4 (Z450) galvanizado especial. (material) | 3.200 | 2.91 | 9.31 |
| mt12pek020za | Ud | Conector, para maestra 60/27, "KNAUF". (material) | 0.600 | 0.20 | 0.12 |
| mt12pek020ra | Ud | Conector tipo caballete, para maestra 60/27, "KNAUF". (material) | 2.300 | 0.24 | 0.55 |
| mt12ppk010la | m² | Placa de yeso laminado DFR / UNE-EN 520 - 625 / longitud / 12,5 / con los bordes longitudinales semirredondeados afinados, Silentboard BV "KNAUF"; Euroclase A2-s1, d0 de reacción al fuego, según UNE-EN 13501-1. (material) | 1.050 | 22.79 | 23.93 |
| mt12ptk040a | Ud | Tornillo autoperforante Diamant XTN "KNAUF" 3,9x23. (material) | 17.000 | 0.02 | 0.34 |
| mt12ptk040c | Ud | Tornillo autoperforante Diamant XTN "KNAUF" 3,9x38. (material) | 17.000 | 0.03 | 0.51 |
| mt12pck020b | m | Banda acústica de dilatación, autoadhesiva, de espuma de poliuretano de celdas cerradas "KNAUF", de 3,2 mm de espesor y 50 mm de anchura, resistencia térmica 0,10 m²K/W, conductividad térmica 0,032 W/(mK). (material) | 0.400 | 0.25 | 0.10 |
| mt12pik010e | kg | Pasta de juntas Jointfiller 24H "KNAUF", Euroclase A2-s1, d0 de reacción al fuego, según UNE-EN 13501-1, rango de temperatura de trabajo de 5 a 30°C, para aplicación manual con cinta de juntas, según UNE-EN 13963. (material) | 0.400 | 0.93 | 0.37 |
| mt12pik014i | kg | Pasta de juntas Unik Fill & Finish "KNAUF", Euroclase A2-s1, d0 de reacción al fuego, según UNE-EN 13501-1, rango de temperatura de trabajo de 5 a 30°C, para aplicación manual o mecánica con cinta de juntas, según UNE-EN 13963. (material) | 0.306 | 0.05 | 0.02 |
| mt12pck010a | m | Cinta microperforada de papel "KNAUF" de 50 mm de anchura, según UNE-EN 13963. (material) | 0.450 | 0.04 | 0.02 |
| op00fre010 |  | Fresadora. | 1.000 | 0.00 | 0.00 |
| op00ato010 |  | Atornillador. | 1.000 | 0.00 | 0.00 |
| mo015 | h | Oficial 1ª montador de falsos techos. (mano de obra) | 0.284 | 22.74 | 6.46 |
| mo082 | h | Ayudante montador de falsos techos. (mano de obra) | 0.284 | 21.02 | 5.97 |
| % | % | Costes directos complementarios | 2 % | 54.50 | 1.09 |
|  |  | Costes directos |  |  | 55.59 |
