# Conjunto de aparatos sanitarios, "ROCA"

- Propiedad del archivo: CYPE INGENIEROS, S.A.
- Formato: FIEBDC-3/2002
- Divisa: EUR
- Costes indirectos: 3.00 %
- IVA: 21.00 %

## S Señalización y equipamiento

### SA Aparatos sanitarios

#### SAC Conjuntos

**SAC010** Ud Conjunto de aparatos sanitarios, "ROCA".
Conjunto de aparatos sanitarios en baño formado por: lavabo mural, de porcelana sanitaria, modelo Meridian "ROCA", color Blanco, de 1000x460 mm, con juego de fijación; taza de inodoro con tanque integrado, modelo In-Tank, de porcelana sanitaria, modelo Meridian "ROCA", color Blanco, de 400x595x400 mm, con juego de fijación, con; bidé, de porcelana sanitaria, modelo Meridian "ROCA", color Blanco, de 360x560x400 mm, con juego de fijación, con tapa de bidé, de caída amortiguada. Incluso desagües, llaves de regulación, enlaces de alimentación flexibles y sellado con silicona.
Incluye: Replanteo. Colocación y fijación de los aparatos. Montaje del desagüe. Conexión a la red de evacuación. Montaje de la grifería. Conexión a las redes de agua fría y caliente. Comprobación de su correcto funcionamiento. Sellado de juntas.
Criterio de medición de proyecto: Número de unidades previstas, según documentación gráfica de Proyecto.
Criterio de medición de obra: Se medirá el número de unidades realmente colocadas según especificaciones de Proyecto.

| Código | Ud | Descripción | Rendimiento | Precio | Importe |
|---|---|---|---|---|---|
| mt30smr010aa | Ud | Lavabo mural, de porcelana sanitaria, modelo Meridian "ROCA", color Blanco, de 1000x460 mm, con juego de fijación, según UNE 67001. (material) | 1.000 | 275.80 | 275.80 |
| mt30smr020E | Ud | Taza de inodoro con tanque integrado, modelo In-Tank, de porcelana sanitaria, modelo Meridian "ROCA", color Blanco, de 400x595x400 mm, con juego de fijación, según UNE-EN 997. (material) | 1.000 | 1045.80 | 1045.80 |
| mt30smr029a | Ud | Bidé, de porcelana sanitaria, modelo Meridian "ROCA", color Blanco, de 360x560x400 mm, con juego de fijación, según UNE 67001. (material) | 1.000 | 144.20 | 144.20 |
| mt30smr031a | Ud | Tapa de bidé, de caída amortiguada, modelo Meridian "ROCA", color Blanco. (material) | 1.000 | 128.10 | 128.10 |
| mt36www005b | Ud | Acoplamiento a pared acodado con plafón, de PVC, serie B, color blanco, para evacuación de aguas residuales (a baja y alta temperatura) en el interior de los edificios, enlace mixto de 1 1/4"x40 mm de diámetro, según UNE-EN 1329-1, con válvula de desagüe. (material) | 2.000 | 10.95 | 21.90 |
| mt38tew010a | Ud | Latiguillo flexible de 20 cm y 1/2" de diámetro. (material) | 1.000 | 8.00 | 8.00 |
| mt30www005 | Ud | Cartucho de 300 ml de silicona ácida monocomponente, fungicida, para sellado de juntas en ambientes húmedos. (material) | 0.036 | 7.50 | 0.27 |
| op00tal010 |  | Taladro. | 1.000 | 0.00 | 0.00 |
| op00ato010 |  | Atornillador. | 1.000 | 0.00 | 0.00 |
| mo008 | h | Oficial 1ª fontanero. (mano de obra) | 2.160 | 22.74 | 49.12 |
| mo107 | h | Ayudante fontanero. (mano de obra) | 1.440 | 20.98 | 30.21 |
| % | % | Costes directos complementarios | 2 % | 1703.40 | 34.07 |
|  |  | Costes directos |  |  | 1737.47 |
