# Arqueta prefabricada

- Propiedad del archivo: CYPE INGENIEROS, S.A.
- Formato: FIEBDC-3/2002
- Divisa: EUR
- Costes indirectos: 3.00 %
- IVA: 21.00 %

## U Urbanización interior de la parcela

### UA Alcantarillado

#### UAA Arquetas

**UAA012** Ud Arqueta prefabricada.
Arqueta de paso enterrada, de polietileno de alta densidad, de 400 mm de diámetro nominal y 0,6 m de altura nominal, con una entrada de 250 mm de diámetro y una salida de 250 mm de diámetro, sobre solera de hormigón en masa HM-20/B/20/X0 de 20 cm de espesor, con tapa y marco de fundición dúctil, clase B-125 según UNE-EN 124, instalado en aceras, zonas peatonales o aparcamientos comunitarios.
Criterio de valoración económica: El precio no incluye la excavación ni el relleno del trasdós.
Incluye: Replanteo. Vertido y compactación del hormigón en formación de solera. Colocación de la arqueta prefabricada. Conexionado de los colectores a la arqueta. Colocación de la tapa y los accesorios. Comprobación de su correcto funcionamiento. Realización de pruebas de servicio.
Criterio de medición de proyecto: Número de unidades previstas, según documentación gráfica de Proyecto.
Criterio de medición de obra: Se medirá el número de unidades realmente ejecutadas según especificaciones de Proyecto.

| Código | Ud | Descripción | Rendimiento | Precio | Importe |
|---|---|---|---|---|---|
| mt10hmf010tLb | m³ | Hormigón HM-20/B/20/X0, fabricado en central. (material) | 0.098 | 85.80 | 8.41 |
| mt11ras010aa | Ud | Arqueta de paso registrable de polietileno de alta densidad, de 400 mm de diámetro nominal y 0,6 m de altura nominal, con boca de 400 mm de diámetro nominal, base con superficie acanalada, una entrada con manguito de unión con junta elástica de 250 mm de diámetro y una salida de 250 mm de diámetro, según UNE-EN 13598-1. (material) | 1.000 | 130.95 | 130.95 |
| mt11ras001a | Ud | Tapa ciega y marco, de fundición dúctil, de 460 mm de diámetro exterior y 35 mm de altura, paso libre de 350 mm, clase B-125 según UNE-EN 124. (material) | 1.000 | 38.00 | 38.00 |
| au00auh020 |  | Canaleta para vertido del hormigón. | 1.000 | 0.00 | 0.00 |
| au00auh040 |  | Vibrador de hormigón, eléctrico. | 1.000 | 0.00 | 0.00 |
| mo041 | h | Oficial 1ª construcción de obra civil. (mano de obra) | 0.550 | 22.13 | 12.17 |
| mo087 | h | Ayudante construcción de obra civil. (mano de obra) | 0.405 | 21.02 | 8.51 |
| % | % | Costes directos complementarios | 2 % | 198.04 | 3.96 |
|  |  | Costes directos |  |  | 202.00 |
