# Pavimento de adoquines de piedra natural, sistema Mapestone "MAPEI SPAIN"

- Propiedad del archivo: CYPE INGENIEROS, S.A.
- Formato: FIEBDC-3/2002
- Divisa: EUR
- Costes indirectos: 3.00 %
- IVA: 21.00 %

## U Urbanización interior de la parcela

### UX Pavimentos exteriores

#### UXA De adoquines

**UXA031** m² Pavimento de adoquines de piedra natural, sistema Mapestone "MAPEI SPAIN".
Pavimento de adoquines de piedra natural, en exteriores, realizado sobre base rígida de hormigón, previa colocación de geotextil no tejido compuesto por fibras de polipropileno unidas por agujeteado, Mapetex Sel "MAPEI SPAIN", de 0,6 mm de espesor y con una masa superficial de 80 g/m², con el sistema Mapestone "MAPEI SPAIN", apto para tráfico rodado, mediante la colocación con un grado de complejidad del aparejo bajo, de adoquines de granito Gris Perla, de 8x8x5 cm, con acabado flameado en la cara vista y aserrado en las otras caras, recibidos sobre una capa de mortero seco Mapestone TFB 60 "MAPEI SPAIN", de color gris de 50 mm de espesor, dejando entre ellos una junta de separación de 10 mm, para su posterior rejuntado con mortero seco Mapestone PFS 2 "MAPEI SPAIN", de color gris.
Criterio de valoración económica: El precio no incluye la base rígida de hormigón.
Incluye: Replanteo de maestras y niveles. Corte de las piezas. Ejecución del encuentro con los bordes de confinamiento. Colocación del geotextil. Extendido de la capa de mortero. Colocación de los adoquines. Humectación del pavimento. Rejuntado. Limpieza.
Criterio de medición de proyecto: Superficie medida en proyección horizontal, según documentación gráfica de Proyecto. No se han tenido en cuenta los retaceos como factor de influencia para incrementar la medición, toda vez que en la descomposición se ha considerado el tanto por cien de roturas general.
Criterio de medición de obra: Se medirá, en proyección horizontal, la superficie realmente ejecutada según especificaciones de Proyecto.

| Código | Ud | Descripción | Rendimiento | Precio | Importe |
|---|---|---|---|---|---|
| mt14gsm010a | m | Geotextil no tejido compuesto por fibras de polipropileno unidas por agujeteado, Mapetex Sel "MAPEI SPAIN", con una resistencia a la tracción longitudinal de 3,9 kN/m, una resistencia a la tracción transversal de 4,1 kN/m, una masa superficial de 80 g/m² y con resistencia a los álcalis y a la intemperie, suministrado en rollos de 1x25 m. (material) | 1.050 | 4.53 | 4.76 |
| mt09mpm010a | kg | Mortero seco Mapestone TFB 60 "MAPEI SPAIN", de color gris, compuesto por aglomerantes especiales, árido de 2,5 mm de tamaño máximo y aditivos especiales, con resistencia a las heladas y a las sales de deshielo y altas resistencias mecánicas, para la colocación de pavimentos de piedra natural y adoquines en áreas de tráfico rodado. (material) | 100.000 | 0.38 | 38.00 |
| mt18apn010pa | m² | Adoquín de granito Gris Perla, 8x8x5 cm, con acabado flameado en la cara vista y aserrado en las otras caras. (material) | 1.000 | 46.53 | 46.53 |
| mt09mcm090a | kg | Mortero seco Mapestone PFS 2 "MAPEI SPAIN", de color gris, compuesto por aglomerantes especiales, árido de 2,0 mm de tamaño máximo y aditivos especiales, con resistencia a las heladas y a las sales de deshielo, altas resistencias mecánicas y resistencia elevada a la abrasión, para el rejuntado de pavimentos de piedra natural y adoquines. (material) | 21.875 | 0.81 | 17.72 |
| op00sie030 |  | Sierra de disco de diamante, para mesa de trabajo, de corte húmedo. | 1.000 | 0.00 | 0.00 |
| op00tal020 |  | Taladro con batidora. | 1.000 | 0.00 | 0.00 |
| mo041 | h | Oficial 1ª construcción de obra civil. (mano de obra) | 0.360 | 22.13 | 7.97 |
| mo087 | h | Ayudante construcción de obra civil. (mano de obra) | 0.750 | 21.02 | 15.77 |
| % | % | Costes directos complementarios | 2 % | 130.75 | 2.62 |
|  |  | Costes directos |  |  | 133.37 |
