# Estudio geotécnico

- Propiedad del archivo: CYPE INGENIEROS, S.A.
- Formato: FIEBDC-3/2002
- Divisa: EUR
- Costes indirectos: 3.00 %
- IVA: 21.00 %

## X Control de calidad y ensayos

### XS Estudios geotécnicos

#### XSE Trabajos de campo y ensayos

**XSE010** Ud Estudio geotécnico.
Estudio geotécnico del terreno en suelo medio (arcillas, margas) compuesto por los siguientes trabajos de campo y ensayos de laboratorio. Trabajos de campo: un sondeo a rotación con extracción de testigo continuo hasta una profundidad de 10 m tomando 1 muestra inalterada mediante tomamuestras de pared gruesa y 1 muestra alterada mediante tomamuestras normalizado del ensayo de Penetración Estándar (SPT). Ensayos de laboratorio: apertura y descripción de las muestras tomadas, con descripción del testigo continuo obtenido, efectuándose los siguientes ensayos de laboratorio: 2 de análisis granulométrico UNE-EN ISO 17892-4; 2 de límites de Atterberg UNE-EN ISO 17892-12; 2 de humedad natural según UNE 103300; densidad aparente según UNE 103301; resistencia a compresión según UNE 103400; Proctor Normal según UNE 103500; C.B.R. según UNE 103502; 2 de contenido en sulfatos según UNE 103201. Todo ello recogido en el correspondiente informe geotécnico con especificación de cada uno de los resultados obtenidos, conclusiones y validez del estudio sobre parámetros para el diseño de la cimentación.
Incluye: Desplazamiento a obra. Toma de muestras. Realización de ensayos. Redacción del informe geotécnico, con especificación de cada uno de los resultados obtenidos, conclusiones y validez del estudio sobre parámetros para el diseño de la cimentación.
Criterio de medición de proyecto: Ensayo a realizar, según documentación del Plan de control de calidad.

| Código | Ud | Descripción | Rendimiento | Precio | Importe |
|---|---|---|---|---|---|
| mt49sts010 | Ud | Transporte de equipo de sondeo, personal especializado y materiales a la zona de trabajo y retorno al finalizar los mismos. Distancia menor de 40 km. (material) | 1.000 | 245.21 | 245.21 |
| mt49sts020 | Ud | Emplazamiento de equipo de sondeo en cada punto. (material) | 1.000 | 59.50 | 59.50 |
| mt49sts030a | m | Sondeo mediante perforación a rotación en suelo medio (arcillas, margas), con extracción de testigo continuo, con batería de diámetros 86 a 101 mm, hasta 25 m de profundidad. (material) | 10.000 | 35.00 | 350.00 |
| mt49sts040 | Ud | Caja porta-testigos de cartón parafinado, fotografiada. (material) | 5.000 | 8.00 | 40.00 |
| mt49sts060a | Ud | Extracción de muestra inalterada mediante tomamuestras de pared gruesa, hasta 25 m de profundidad. (material) | 1.000 | 24.00 | 24.00 |
| mt49sts050a | Ud | Extracción de muestra alterada mediante tomamuestras normalizado del ensayo de Penetración Estándar (SPT), hasta 25 m de profundidad. (material) | 1.000 | 18.00 | 18.00 |
| mt49sla030 | m | Descripción de testigo continuo de muestra de suelo. (material) | 10.000 | 3.10 | 31.00 |
| mt49sla080a | Ud | Análisis granulométrico por tamizado de una muestra de suelo, según UNE-EN ISO 17892-4. (material) | 2.000 | 30.10 | 60.20 |
| mt49sla060 | Ud | Ensayo para determinar los Límites de Atterberg (límite líquido y plástico de una muestra de suelo), según UNE-EN ISO 17892-12. (material) | 2.000 | 36.10 | 72.20 |
| mt49sla050 | Ud | Ensayo para determinar el contenido de humedad natural mediante secado en estufa de una muestra de suelo, según UNE 103300. (material) | 2.000 | 4.50 | 9.00 |
| mt49sla070 | Ud | Ensayo para determinar la densidad aparente (seca y húmeda) de una muestra de suelo, según UNE 103301. (material) | 1.000 | 9.00 | 9.00 |
| mt49sla090 | Ud | Ensayo para determinar la resistencia a compresión simple de una muestra de suelo (incluso tallado), según UNE 103400. (material) | 1.000 | 30.10 | 30.10 |
| mt49sue010 | Ud | Ensayo Proctor Normal, según UNE 103500. (material) | 1.000 | 61.97 | 61.97 |
| mt49sue030 | Ud | Ensayo C.B.R. (California Bearing Ratio) en laboratorio, según UNE 103502, sin incluir ensayo Proctor, en explanadas. (material) | 1.000 | 174.33 | 174.33 |
| mt49sla110 | Ud | Ensayo cuantitativo para determinar el contenido en sulfatos solubles de una muestra de suelo, según UNE 103201. (material) | 2.000 | 27.10 | 54.20 |
| mt49sin010 | Ud | Informe geotécnico, con especificación de cada uno de los resultados obtenidos, conclusiones y validez del estudio sobre parámetros para el diseño de la cimentación. (material) | 1.000 | 300.00 | 300.00 |
| % | % | Costes directos complementarios | 2 % | 1538.71 | 30.77 |
|  |  | Costes directos |  |  | 1569.48 |
