# Ensayo de áridos

- Propiedad del archivo: CYPE INGENIEROS, S.A.
- Formato: FIEBDC-3/2002
- Divisa: EUR
- Costes indirectos: 3.00 %
- IVA: 21.00 %

## X Control de calidad y ensayos

### XT Tierras y áridos

#### XTA Áridos

**XTA010** Ud Ensayo de áridos.
Ensayos a realizar en laboratorio acreditado en el área técnica correspondiente, sobre una muestra de áridos, tomada en obra, para la determinación de las siguientes características: coeficiente de friabilidad según UNE 83115. Incluso desplazamiento a obra, toma de muestra e informe de resultados.
Incluye: Desplazamiento a obra. Toma de muestras. Realización de ensayos. Redacción de informe de los resultados de los ensayos realizados.
Criterio de medición de proyecto: Ensayo a realizar, según documentación del Plan de control de calidad.

| Código | Ud | Descripción | Rendimiento | Precio | Importe |
|---|---|---|---|---|---|
| mt49ari150 | Ud | Ensayo para determinar el coeficiente de friabilidad de una muestra de árido, según UNE 83115, incluso desplazamiento a obra, toma de muestra e informe de resultados. (material) | 1.000 | 221.51 | 221.51 |
| % | % | Costes directos complementarios | 2 % | 221.51 | 4.43 |
|  |  | Costes directos |  |  | 225.94 |
