# Refuerzo de viga descolgada de hormigón armado, mediante recrecido con hormigón armado

- Propiedad del archivo: CYPE Ingenieros S.A.
- Formato: FIEBDC-3/2016
- Programa: Generador de precios de la construcción. CYPE Ingenieros, S.A.
- Fecha: 17/05/2024
- Divisa: EUR
- Costes indirectos: 3 %
- IVA: 21 %

## E Estructuras

### EH Hormigón armado

#### EHH Refuerzos con hormigón

**EHH030** m Refuerzo de viga descolgada de hormigón armado, mediante recrecido con hormigón armado.
Refuerzo de viga de hormigón armado de 20 cm de alma, mediante recrecido de hormigón armado de 10 cm en la cara inferior, realizado con hormigón HA-30/B/12/XC2+XF1 fabricado en central, y vertido con cubilote, y acero UNE-EN 10080 B 500 S, con una cuantía de 40 kg/m³; previa aplicación de una capa continua de adhesivo tixotrópico de dos componentes a base de resina epoxi, sobre la superficie del hormigón endurecido.
Criterio de valoración económica: El precio incluye el montaje y desmontaje del sistema de encofrado y la elaboración y el montaje de la ferralla en el lugar definitivo de su colocación en obra.
Incluye: Picado y saneado de la cara inferior de la viga. Conexión directa entre armaduras original y de refuerzo. Limpieza de la superficie de hormigón. Aplicación del adhesivo. Montaje del sistema de encofrado. Vertido del hormigón. Desmontaje del sistema de encofrado. Limpieza de los restos.
Criterio de medición de proyecto: Longitud medida a ejes, según documentación gráfica de Proyecto.
Criterio de medición de obra: Se medirá, a ejes, la longitud realmente ejecutada según especificaciones de Proyecto.

| Código | Ud | Descripción | Rendimiento | Precio | Importe |
|---|---|---|---|---|---|
| mt09reh120a | kg | Adhesivo tixotrópico de dos componentes a base de resina epoxi, para la correcta unión entre el hormigón fresco y el hormigón endurecido o para mejorar la adherencia del hormigón endurecido y el acero, según UNE-EN 1504-7. (material) | 0.66 | 11.62 | 7.669 |
| mt10haf010cdnm | m³ | Hormigón HA-30/B/12/XC2+XF1, fabricado en central. (material) | 0.042 | 97.7 | 4.103 |
| mt07aco010g | kg | Acero en barras corrugadas, UNE-EN 10080 B 500 S, suministrado en obra en barras sin elaborar, de varios diámetros. (material) | 1.632 | 1.22 | 1.991 |
| mt08var050 | kg | Alambre galvanizado para atar, de 1,30 mm de diámetro. (material) | 0.018 | 1.5 | 0.027 |
| mt08eva010a | m² | Sistema de encofrado recuperable para la ejecución de vigas de hormigón para revestir, compuesto de: puntales metálicos telescópicos, sopandas metálicas y superficie encofrante de madera tratada reforzada con varillas y perfiles, hasta 3 m de altura libre de planta. (material) | 0.4 | 29.5 | 11.800 |
| mo043 | h | Oficial 1ª ferrallista. (mano de obra) | 0.023 | 23.03 | 0.530 |
| mo090 | h | Ayudante ferrallista. (mano de obra) | 0.025 | 21.86 | 0.547 |
| mo045 | h | Oficial 1ª estructurista, en trabajos de puesta en obra del hormigón. (mano de obra) | 0.73 | 23.03 | 16.812 |
| mo092 | h | Ayudante estructurista, en trabajos de puesta en obra del hormigón. (mano de obra) | 0.354 | 21.86 | 7.738 |
| % | % | Costes directos complementarios | 2 % | 51.217 | 1.024 |
|  |  | Costes directos |  |  | 52.241 |

Residuos:
- colocación: mt09reh120a; factor de residuo 0.03
- colocación: mt10haf010cdnm Hormigón HA-30/B/12/XC2+XF1, fabricado en central; factor de residuo 0.00124208
- colocación: mt07aco010g Acero en barras corrugadas, UNE-EN 10080 B 500 S, suministrado en obra en barras sin elaborar, de varios diámetros; factor de residuo 0.0075
- colocación: mt08var050 Alambre galvanizado para atar, de 1,30 mm de diámetro; factor de residuo 0.0038
- colocación: mt08eva010a; factor de residuo 1

## Recursos

**mt09reh120a** kg Adhesivo tixotrópico de dos componentes a base de resina epoxi
Datos técnicos: Coste energético 86.761 MJ; Emisión de CO2 3.294 kg; Código LER 17 09 04; Masa del elemento 1 kg; Volumen 0.000667 m3
Residuos:
- embalaje: re170203 Plástico. (componente de residuo); rendimiento 0.003 kg; Código LER 17 02 03; Masa del elemento 1 kg; Volumen 0.001667 m3

**mt10haf010cdnm** m³ Hormigón HA-30/B/12/XC2+XF1, fabricado en central
Datos técnicos: Coste energético 2208.000 MJ; Emisión de CO2 253.000 kg; Código LER 17 01 01; Masa del elemento 2300 kg; Volumen 1.533333 m3

**mt07aco010g** kg Acero en barras corrugadas, UNE-EN 10080 B 500 S, suministrado en obra en barras sin elaborar, de varios diámetros
Datos técnicos: Coste energético 9.830 MJ; Emisión de CO2 0.510 kg; Código LER 17 04 05; Masa del elemento 1 kg; Volumen 0.000476 m3

**mt08var050** kg Alambre galvanizado para atar, de 1,30 mm de diámetro
Datos técnicos: Coste energético 25.100 MJ; Emisión de CO2 2.560 kg; Código LER 17 04 05; Masa del elemento 1 kg; Volumen 0.000476 m3

**mt08eva010a** m² Sistema de encofrado recuperable para la ejecución de vigas de hormigón para revestir
Datos técnicos: Coste energético 186.399 MJ; Emisión de CO2 -2.455 kg; Código LER 17 02 01; Masa del elemento 1.5125 kg; Volumen 0.001375 m3
