# Molde para cornisa

- Propiedad del archivo: CYPE Ingenieros S.A.
- Formato: FIEBDC-3/2016
- Programa: Generador de precios de la construcción. CYPE Ingenieros, S.A.
- Fecha: 22/05/2024
- Divisa: EUR
- Costes indirectos: 3 %
- IVA: 21 %

## E Estructuras

### EH Hormigón armado

#### EHJ Moldes, pasadores y complementos

**EHJ020** m Molde para cornisa.
Molde desechable de poliestireno expandido para cornisa Classic S-03 "VALERO", recubierto con una lámina de plástico termoformado, de 270x270 mm, colocado en borde de forjado, de un solo uso. Incluso elementos de fijación del molde al encofrado y cinta adhesiva para el sellado de juntas.
Incluye: Replanteo. Corte de los moldes. Colocación. Retirada de los moldes.
Criterio de medición de proyecto: Longitud medida a ejes, según documentación gráfica de Proyecto.
Criterio de medición de obra: Se medirá, a ejes, la longitud realmente ejecutada según especificaciones de Proyecto.

| Código | Ud | Descripción | Rendimiento | Precio | Importe |
|---|---|---|---|---|---|
| mt08cor020sfg | m | Molde desechable de poliestireno expandido para cornisa Classic S-03 "VALERO", recubierto con una lámina de plástico termoformado, de 270x270 mm. (material) | 1.05 | 15.39 | 16.160 |
| mt08var060 | kg | Puntas de acero de 20x100 mm. (material) | 0.002 | 8.75 | 0.018 |
| mt08lhv030b | m | Cinta de juntas "VALERO". (material) | 0.111 | 0.69 | 0.077 |
| mo091 | h | Ayudante encofrador. (mano de obra) | 0.123 | 21.86 | 2.689 |
| % | % | Costes directos complementarios | 2 % | 18.944 | 0.379 |
|  |  | Costes directos |  |  | 19.323 |

Residuos:
- colocación: mt08cor020sfg; factor de residuo 1
- colocación: mt08var060 Puntas de acero de 20x100 mm; factor de residuo 0.0045
- colocación: mt08lhv030b Cinta de juntas "VALERO"; factor de residuo 0.044

## Recursos

**mt08cor020sfg** m Molde desechable de poliestireno expandido para cornisa Classic S-03 "VALERO"
Datos técnicos: Coste energético 72.352 MJ; Emisión de CO2 2.563 kg; Código LER 17 06 04; Masa del elemento 0.77 kg; Volumen 0.001283 m3

**mt08var060** kg Puntas de acero de 20x100 mm
Datos técnicos: Coste energético 9.830 MJ; Emisión de CO2 0.510 kg; Código LER 17 04 05; Masa del elemento 1 kg; Volumen 0.000476 m3

**mt08lhv030b** m Cinta de juntas "VALERO"
Datos técnicos: Coste energético 20.508 MJ; Emisión de CO2 0.460 kg; Código LER 17 02 03; Masa del elemento 0.11 kg; Volumen 0.000183 m3
Residuos:
- embalaje: re170201 Madera. (componente de residuo); rendimiento 0.04 kg; Código LER 17 02 01; Masa del elemento 1 kg; Volumen 0.000909 m3
