# Sistema de encofrado desechable para pilar rectangular o cuadrado

- Propiedad del archivo: CYPE Ingenieros S.A.
- Formato: FIEBDC-3/2016
- Programa: Generador de precios de la construcción. CYPE Ingenieros, S.A.
- Fecha: 19/05/2024
- Divisa: EUR
- Costes indirectos: 3 %
- IVA: 21 %

## E Estructuras

### EH Hormigón armado

#### EHS Pilares

**EHS014** Ud Sistema de encofrado desechable para pilar rectangular o cuadrado.
Montaje y desmontaje de sistema de encofrado desechable Reltec Cuadrado "VALERO", para formación de pilar rectangular o cuadrado de hormigón armado, de 50x40 cm, con acabado visto con textura lisa, en planta de entre 3 y 4 m de altura libre, formado por: superficie encofrante de moldes cilíndricos de poliestireno expandido (EPS), recubiertos interiormente con una lámina plastificada y reforzados exteriormente con fibra de vidrio, de un solo uso y estructura soporte vertical de puntales metálicos, amortizables en 150 usos.
Incluye: Replanteo. Montaje del sistema de encofrado. Desmontaje del sistema de encofrado.
Criterio de medición de proyecto: Número de unidades previstas, según documentación gráfica de Proyecto.
Criterio de medición de obra: Se medirá el número de unidades realmente ejecutadas según especificaciones de Proyecto.

| Código | Ud | Descripción | Rendimiento | Precio | Importe |
|---|---|---|---|---|---|
| mt08val010gJ1 | m | Molde cilíndrico desechable Reltec Cuadrado "VALERO", de 670 mm de diámetro exterior, de poliestireno expandido (EPS), recubierto interiormente con una lámina plastificada y reforzado exteriormente con fibra de vidrio, para pilares de hormigón armado de sección rectangular o cuadrada, de entre 3 y 4 m de altura y 50x40 cm de sección media, para acabado visto del hormigón. (material) | 4 | 98.47 | 393.880 |
| mt50spa081c | Ud | Puntal metálico telescópico, de hasta 4 m de altura. (material) | 0.033 | 26.47 | 0.874 |
| mo044 | h | Oficial 1ª encofrador. (mano de obra) | 1.685 | 23.03 | 38.806 |
| mo091 | h | Ayudante encofrador. (mano de obra) | 1.685 | 21.86 | 36.834 |
| % | % | Costes directos complementarios | 2 % | 470.394 | 9.408 |
|  |  | Costes directos |  |  | 479.802 |

Residuos:
- colocación: mt08val010gJ1; factor de residuo 1
- colocación: mt50spa081c Puntal metálico telescópico, de hasta 4 m de altura; factor de residuo 1

## Recursos

**mt08val010gJ1** m Molde cilíndrico desechable Reltec Cuadrado "VALERO"
Datos técnicos: Coste energético 827.718 MJ; Emisión de CO2 33.024 kg; Código LER 17 02 03; Masa del elemento 9.35 kg; Volumen 0.015583 m3

**mt50spa081c** Ud Puntal metálico telescópico, de hasta 4 m de altura
Datos técnicos: Coste energético 112.062 MJ; Emisión de CO2 5.814 kg; Código LER 17 04 05; Masa del elemento 11.4 kg; Volumen 0.005429 m3
