# Sistema de encofrado desechable para pilar rectangular o cuadrado

- Propiedad del archivo: CYPE Ingenieros S.A.
- Formato: FIEBDC-3/2016
- Programa: Generador de precios de la construcción. CYPE Ingenieros, S.A.
- Fecha: 25/05/2024
- Divisa: EUR
- Costes indirectos: 3 %
- IVA: 21 %

## E Estructuras

### EH Hormigón armado

#### EHS Pilares

**EHS014** Ud Sistema de encofrado desechable para pilar rectangular o cuadrado.
Montaje y desmontaje de sistema de encofrado desechable Reltec Cuadrado "VALERO", para formación de pilar rectangular o cuadrado de hormigón armado, de 60x25 cm, con acabado visto con textura lisa, en planta de entre 6 y 7 m de altura libre, formado por: superficie encofrante de moldes cilíndricos de poliestireno expandido (EPS), recubiertos interiormente con una lámina plastificada y reforzados exteriormente con fibra de vidrio, de un solo uso y estructura soporte vertical de torre andamio para apeo de pilares de gran altura, amortizable en 150 usos.
Incluye: Replanteo. Montaje del sistema de encofrado. Desmontaje del sistema de encofrado.
Criterio de medición de proyecto: Número de unidades previstas, según documentación gráfica de Proyecto.
Criterio de medición de obra: Se medirá el número de unidades realmente ejecutadas según especificaciones de Proyecto.

| Código | Ud | Descripción | Rendimiento | Precio | Importe |
|---|---|---|---|---|---|
| mt08val010jV1 | m | Molde cilíndrico desechable Reltec Cuadrado "VALERO", de 696 mm de diámetro exterior, de poliestireno expandido (EPS), recubierto interiormente con una lámina plastificada y reforzado exteriormente con fibra de vidrio, para pilares de hormigón armado de sección rectangular o cuadrada, de entre 6 y 7 m de altura y 60x25 cm de sección media, para acabado visto del hormigón. (material) | 7 | 157.49 | 1102.430 |
| mt08eup030 | m³ | Torre andamio metálica, para apeo de pilares de gran altura. Incluso p/p de accesorios de montaje. (material) | 0.1 | 3.45 | 0.345 |
| mo044 | h | Oficial 1ª encofrador. (mano de obra) | 3.079 | 23.03 | 70.909 |
| mo091 | h | Ayudante encofrador. (mano de obra) | 3.079 | 21.86 | 67.307 |
| % | % | Costes directos complementarios | 2 % | 1240.991 | 24.820 |
|  |  | Costes directos |  |  | 1265.811 |

Residuos:
- colocación: mt08val010jV1; factor de residuo 1

## Recursos

**mt08val010jV1** m Molde cilíndrico desechable Reltec Cuadrado "VALERO"
Datos técnicos: Coste energético 940.146 MJ; Emisión de CO2 37.510 kg; Código LER 17 02 03; Masa del elemento 10.62 kg; Volumen 0.0177 m3
