# Escalera de huellas y tabicas de panel contralaminado de madera (CLT)

- Propiedad del archivo: CYPE Ingenieros S.A.
- Formato: FIEBDC-3/2016
- Programa: Generador de precios de la construcción. CYPE Ingenieros, S.A.
- Fecha: 22/05/2024
- Divisa: EUR
- Costes indirectos: 3 %
- IVA: 21 %

## E Estructuras

### EM Madera

#### EMD Entramados de panel contralaminado (CLT)

**EMD040** Ud Escalera de huellas y tabicas de panel contralaminado de madera (CLT).
Escalera recta de un tramo de 120 cm de anchura, con 17 peldaños de panel contralaminado de madera (CLT) formado por tres capas de tablas de madera, encoladas con adhesivo sin urea-formaldehído, con capas sucesivas perpendiculares entre sí y disposición transversal de las tablas en las capas exteriores, compuesta por, huellas de 1200x360x60 mm, con acabado superficial calidad vista para viviendas en ambas caras, de madera de abeto rojo (Picea abies) y tabicas de 1200x110x60 mm, con acabado superficial calidad vista para viviendas en ambas caras, de madera de abeto rojo (Picea abies). Incluso elementos de fijación. Trabajada en taller y colocada en obra.
Criterio de valoración económica: El precio incluye la descarga de la escalera y por medio de eslingas.
Incluye: Replanteo y trazado de huellas y tabicas. Preparación de la escalera para su descarga. Colocación y fijación provisional de la escalera. Aplomado y nivelación. Ejecución de las uniones. Fijación definitiva de la escalera.
Criterio de medición de proyecto: Número de unidades previstas, según documentación gráfica de Proyecto.
Criterio de medición de obra: Se medirá el número de unidades realmente ejecutadas según especificaciones de Proyecto.

| Código | Ud | Descripción | Rendimiento | Precio | Importe |
|---|---|---|---|---|---|
| mt07ems040mj | Ud | Huella de panel contralaminado de madera (CLT), de 1200x360x60 mm, formado por tres capas de tablas de madera, encoladas con adhesivo sin urea-formaldehído, con capas sucesivas perpendiculares entre sí y disposición transversal de las tablas en las capas exteriores, acabado superficial calidad vista para viviendas en ambas caras, de madera de abeto rojo (Picea abies), Euroclase D-s2, d0 de reacción al fuego, según UNE-EN 13501-1. (material) | 17 | 46.79 | 795.430 |
| mt07ems050mj | Ud | Tabica, de panel contralaminado de madera (CLT), de 1200x110x60 mm, formado por tres capas de tablas de madera, encoladas con adhesivo sin urea-formaldehído, con capas sucesivas perpendiculares entre sí y disposición transversal de las tablas en las capas exteriores, acabado superficial calidad vista para viviendas en ambas caras, de madera de abeto rojo (Picea abies), Euroclase D-s2, d0 de reacción al fuego, según UNE-EN 13501-1. (material) | 17 | 26.97 | 458.490 |
| mt07ems090 | Ud | Elementos de fijación mecánica, para montaje de escalera de panel contralaminado de madera (CLT). (material) | 1 | 66.24 | 66.240 |
| mq07gte010c | h | Grúa autopropulsada de brazo telescópico con una capacidad de elevación de 30 t y 27 m de altura máxima de trabajo. (maquinaria) | 0.058 | 75.04 | 4.352 |
| mo048 | h | Oficial 1ª montador de estructura de madera. (mano de obra) | 9.967 | 23.03 | 229.540 |
| mo095 | h | Ayudante montador de estructura de madera. (mano de obra) | 19.811 | 21.86 | 433.068 |
| % | % | Costes directos complementarios | 2 % | 1987.120 | 39.742 |
|  |  | Costes directos |  |  | 2026.862 |

Residuos:
- colocación: mt07ems040mj; factor de residuo 0.00996541
- colocación: mt07ems050mj; factor de residuo 0.0113312

## Recursos

**mt07ems040mj** Ud Huella de panel contralaminado de madera (CLT)
Datos técnicos: Coste energético 607.298 MJ; Emisión de CO2 -13.744 kg; Código LER 17 02 01; Masa del elemento 10.58 kg; Volumen 0.009618 m3
Residuos:
- embalaje: re170203 Plástico. (componente de residuo); rendimiento 0.024 kg; Código LER 17 02 03; Masa del elemento 1 kg; Volumen 0.001667 m3

**mt07ems050mj** Ud Tabica, de panel contralaminado de madera (CLT)
Datos técnicos: Coste energético 324.615 MJ; Emisión de CO2 -7.283 kg; Código LER 17 02 01; Masa del elemento 5.64 kg; Volumen 0.005127 m3
Residuos:
- embalaje: re170203 Plástico; rendimiento 0.022 kg
