# Durmiente de madera aserrada

- Propiedad del archivo: CYPE Ingenieros S.A.
- Formato: FIEBDC-3/2016
- Programa: Generador de precios de la construcción. CYPE Ingenieros, S.A.
- Fecha: 26/05/2024
- Divisa: EUR
- Costes indirectos: 3 %
- IVA: 21 %

## E Estructuras

### EM Madera

#### EMV Vigas

**EMV021** m Durmiente de madera aserrada.
Durmiente de madera aserrada de pino laricio (Pinus nigra) procedente de España con certificado PEFC, de 160x80 mm de sección, clase resistente C18 según UNE-EN 338 y UNE-EN 1912, calidad estructural MEG según UNE 56544; para clase de uso 1 según UNE-EN 335, con protección frente a agentes bióticos que se corresponde con la clase de penetración NP1 según UNE-EN 351-1, con acabado cepillado. Colocación en obra: durmiente apoyado sobre muro de carga de cualquier tipo.
Incluye: Replanteo y marcado de ejes. Colocación y fijación provisional del durmiente. Aplomado y nivelación. Ejecución de las uniones. Comprobación final del aplomado y de los niveles.
Criterio de medición de proyecto: Longitud medida según documentación gráfica de Proyecto, incluyendo las entregas.
Criterio de medición de obra: Se medirá la longitud realmente ejecutada según especificaciones de Proyecto, incluyendo las entregas. Se consideran incluidos todos los elementos integrantes de la estructura señalados en los planos y detalles del Proyecto.

| Código | Ud | Descripción | Rendimiento | Precio | Importe |
|---|---|---|---|---|---|
| mt07mee100mcO1caa | m³ | Madera aserrada de pino laricio (Pinus nigra) procedente de España con certificado PEFC, para durmientes, de hasta 5 m de longitud, de 160x80 mm de sección, clase resistente C18 según UNE-EN 338 y UNE-EN 1912, calidad estructural MEG según UNE 56544; para clase de uso 1 según UNE-EN 335, con protección frente a agentes bióticos que se corresponde con la clase de penetración NP1 según UNE-EN 351-1, con acabado cepillado. (material) | 0.013 | 673.2 | 8.752 |
| mo048 | h | Oficial 1ª montador de estructura de madera. (mano de obra) | 0.161 | 23.03 | 3.708 |
| mo095 | h | Ayudante montador de estructura de madera. (mano de obra) | 0.104 | 21.86 | 2.273 |
| % | % | Costes directos complementarios | 2 % | 14.733 | 0.295 |
|  |  | Costes directos |  |  | 15.028 |

Residuos:
- colocación: mt07mee100mcO1caa; factor de residuo 0.0015

## Recursos

**mt07mee100mcO1caa** m³ Madera aserrada de pino laricio (Pinus nigra) procedente de España con certificado PEFC
Datos técnicos: Coste energético 15036.675 MJ; Emisión de CO2 -452.008 kg; Código LER 17 02 01; Masa del elemento 380 kg; Volumen 0.345455 m3
Residuos:
- embalaje: re170203 Plástico. (componente de residuo); rendimiento 0.04 kg; Código LER 17 02 03; Masa del elemento 1 kg; Volumen 0.001667 m3
