# Reparación de elemento de forjado de madera, mediante prótesis de madera y armadura

- Propiedad del archivo: CYPE Ingenieros S.A.
- Formato: FIEBDC-3/2016
- Programa: Generador de precios de la construcción. CYPE Ingenieros, S.A.
- Fecha: 26/05/2024
- Divisa: EUR
- Costes indirectos: 3 %
- IVA: 21 %

## E Estructuras

### EM Madera

#### EMY Reparaciones

**EMY240** Ud Reparación de elemento de forjado de madera, mediante prótesis de madera y armadura.
Reparación de extremo de vigueta de forjado de madera, eliminando la zona deteriorada y colocando una prótesis de 10x15x20 cm de madera aserrada de pino silvestre (Pinus sylvestris), acabado cepillado, para aplicaciones estructurales, calidad estructural MEG según UNE 56544, clase resistente C18 según UNE-EN 338 y UNE-EN 1912 y protección frente a agentes bióticos que se corresponde con la clase de penetración NP2 (3 mm en las caras laterales de la albura) según UNE-EN 351-1, adherida a la madera sana mediante resina epoxi-acrilato, libre de estireno. Unión de la prótesis y el resto de la madera sana mediante 2 barras corrugadas de fibra de vidrio reforzada con resina de poliéster, de 0,2 m de longitud cada una y 10 mm de diámetro, alojadas en taladros realizados en la prótesis y la madera sana, y relleno de los taladros con la misma resina. Montaje y desmontaje de apeo.
Incluye: Instalación del apeo. Corte de la zona dañada y saneado. Replanteo y ajuste de la prótesis de madera. Aplicación de la resina sobre la madera sana. Colocación de la prótesis y sujeción provisional de la misma. Ejecución de los taladros, perforando tanto la madera sana como la prótesis. Colocación de las barras corrugadas en los taladros. Relleno de los taladros con resina. Desmontaje del sistema de encofrado. Desmontaje y retirada del apeo. Retirada y acopio de escombros. Carga de escombros sobre camión o contenedor.
Criterio de medición de proyecto: Número de unidades previstas, según documentación gráfica de Proyecto.
Criterio de medición de obra: Se medirá el número de unidades realmente ejecutadas según especificaciones de Proyecto.

| Código | Ud | Descripción | Rendimiento | Precio | Importe |
|---|---|---|---|---|---|
| mt08ema050b | m³ | Madera para encofrar, de 26 mm de espesor. (material) | 0.006 | 385 | 2.310 |
| mt08var050 | kg | Alambre galvanizado para atar, de 1,30 mm de diámetro. (material) | 0.1 | 1.5 | 0.150 |
| mt08var060 | kg | Puntas de acero de 20x100 mm. (material) | 0.05 | 8.75 | 0.438 |
| mt08dba010d | l | Agente desmoldeante, a base de aceites especiales, emulsionable en agua, para encofrados metálicos, fenólicos o de madera. (material) | 0.03 | 1.8 | 0.054 |
| mt50spa050m | m³ | Tablón de madera de pino, dimensiones 20x7,2 cm. (material) | 0.001 | 439.2 | 0.439 |
| mt50spa101 | kg | Clavos de acero. (material) | 0.134 | 1.87 | 0.251 |
| mt50spa081a | Ud | Puntal metálico telescópico, de hasta 3 m de altura. (material) | 0.014 | 19.25 | 0.270 |
| mt26reh100a | Ud | Cartucho de 380 ml de resina epoxi-acrilato, libre de estireno, de dos componentes, con dosificador y boquilla de mezcla automática, para anclajes estructurales verticales y horizontales. (material) | 0.114 | 15.2 | 1.733 |
| mt07mee014ka | m³ | Madera aserrada de pino silvestre (Pinus sylvestris), acabado cepillado, para aplicaciones estructurales, calidad estructural MEG según UNE 56544, clase resistente C18 según UNE-EN 338 y UNE-EN 1912 y protección frente a agentes bióticos que se corresponde con la clase de penetración NP2 (3 mm en las caras laterales de la albura) según UNE-EN 351-1, trabajada en taller. (material) | 0.003 | 695.4 | 2.086 |
| mt07cef010e | m | Barra corrugada de fibra de vidrio reforzada con resina de poliéster, de 10 mm de diámetro, con superficie arenada como mejora de la adherencia, para armado y refuerzo estructural. (material) | 0.4 | 6.26 | 2.504 |
| mq09sie010 | h | Motosierra a gasolina, de 50 cm de espada y 2 kW de potencia. (maquinaria) | 0.063 | 3.36 | 0.212 |
| mo020 | h | Oficial 1ª construcción. (mano de obra) | 0.172 | 22.13 | 3.806 |
| mo112 | h | Peón especializado construcción. (mano de obra) | 0.129 | 21.12 | 2.724 |
| mo058 | h | Ayudante carpintero. (mano de obra) | 0.266 | 21.15 | 5.626 |
| mo113 | h | Peón ordinario construcción. (mano de obra) | 0.266 | 20.78 | 5.527 |
| % | % | Costes directos complementarios | 2 % | 28.130 | 0.563 |
|  |  | Costes directos |  |  | 28.693 |

Residuos:
- colocación: mt08ema050b Madera para encofrar, de 26 mm de espesor; factor de residuo 1
- colocación: mt08var050 Alambre galvanizado para atar, de 1,30 mm de diámetro; factor de residuo 0.0038
- colocación: mt08var060 Puntas de acero de 20x100 mm; factor de residuo 0.0045
- colocación: mt08dba010d; factor de residuo 0.07
- colocación: mt50spa050m Tablón de madera de pino, dimensiones 20x7,2 cm; factor de residuo 1
- colocación: mt50spa101 Clavos de acero; factor de residuo 0.0045
- colocación: mt50spa081a Puntal metálico telescópico, de hasta 3 m de altura; factor de residuo 1
- colocación: mt26reh100a; factor de residuo 0.03
- colocación: mt07mee014ka; factor de residuo 0.0015

## Recursos

**mt08ema050b** m³ Madera para encofrar, de 26 mm de espesor
Datos técnicos: Coste energético 9339.000 MJ; Emisión de CO2 -127.875 kg; Código LER 17 02 01; Masa del elemento 68.75 kg; Volumen 0.0625 m3

**mt08var050** kg Alambre galvanizado para atar, de 1,30 mm de diámetro
Datos técnicos: Coste energético 25.100 MJ; Emisión de CO2 2.560 kg; Código LER 17 04 05; Masa del elemento 1 kg; Volumen 0.000476 m3

**mt08var060** kg Puntas de acero de 20x100 mm
Datos técnicos: Coste energético 9.830 MJ; Emisión de CO2 0.510 kg; Código LER 17 04 05; Masa del elemento 1 kg; Volumen 0.000476 m3

**mt08dba010d** l Agente desmoldeante
Datos técnicos: Coste energético 82.642 MJ; Emisión de CO2 4.474 kg; Código LER 17 09 04; Masa del elemento 0.932 kg; Volumen 0.000621 m3
Residuos:
- embalaje: re150104 Envases metálicos. (componente de residuo); rendimiento 0.042 kg; Código LER 15 01 04; Masa del elemento 1 kg; Volumen 0.001667 m3

**mt50spa050m** m³ Tablón de madera de pino, dimensiones 20x7,2 cm
Datos técnicos: Coste energético 78108.000 MJ; Emisión de CO2 -1069.500 kg; Código LER 17 02 01; Masa del elemento 575 kg; Volumen 0.522727 m3

**mt50spa101** kg Clavos de acero
Datos técnicos: Coste energético 9.830 MJ; Emisión de CO2 0.510 kg; Código LER 17 04 05; Masa del elemento 1 kg; Volumen 0.000476 m3

**mt50spa081a** Ud Puntal metálico telescópico, de hasta 3 m de altura
Datos técnicos: Coste energético 97.317 MJ; Emisión de CO2 5.049 kg; Código LER 17 04 05; Masa del elemento 9.9 kg; Volumen 0.004714 m3

**mt26reh100a** Ud Cartucho de 380 ml de resina epoxi-acrilato
Datos técnicos: Coste energético 68.664 MJ; Emisión de CO2 2.832 kg; Código LER 17 09 04; Masa del elemento 0.57 kg; Volumen 0.00038 m3
Residuos:
- embalaje: re170203 Plástico. (componente de residuo); rendimiento 0.2 kg; Código LER 17 02 03; Masa del elemento 1 kg; Volumen 0.001667 m3

**mt07mee014ka** m³ Madera aserrada de pino silvestre (Pinus sylvestris)
Datos técnicos: Coste energético 17005.075 MJ; Emisión de CO2 -501.408 kg; Código LER 17 02 01; Masa del elemento 380 kg; Volumen 0.345455 m3
Residuos:
- embalaje: re170203 Plástico; rendimiento 0.04 kg
