# Subestructura soporte para la sustentación del revestimiento exterior de fachada ventilada, con piezas de gran formato de gres porcelánico. Sistema "ANCLAJES GRAPAMAR"

- Propiedad del archivo: CYPE Ingenieros S.A.
- Formato: FIEBDC-3/2016
- Programa: Generador de precios de la construcción. CYPE Ingenieros, S.A.
- Fecha: 18/05/2024
- Divisa: EUR
- Costes indirectos: 3 %
- IVA: 21 %

## F Fachadas y particiones

### FA Fachadas ventiladas

#### FAJ Subestructura soporte

**FAJ021** m² Subestructura soporte para la sustentación del revestimiento exterior de fachada ventilada, con piezas de gran formato de gres porcelánico. Sistema "ANCLAJES GRAPAMAR".
Subestructura soporte regulable en las tres direcciones, para la sustentación del revestimiento exterior, con piezas mecanizadas de gran formato de gres porcelánico, de 300x600 mm y de entre 10 y 11 mm de espesor, mediante el sistema de anclaje oculto de grapa, PF1011 Oculto "ANCLAJES GRAPAMAR", con DIT nº 548R, formada por: perfiles verticales en C de aluminio extruido de aleación 6063 con tratamiento térmico T6, grapas con uña oculta de aluminio extruido de aleación 6063 con tratamiento térmico T6, escuadras de carga y escuadras de apoyo de 160x50x100x4,2 mm, de aluminio extruido de aleación 6063 con tratamiento térmico T6. Incluso tirafondos y anclajes mecánicos de expansión de acero inoxidable A2, para la fijación de la subestructura soporte.
Criterio de valoración económica: El precio no incluye el revestimiento exterior.
Incluye: Replanteo de los puntos de anclaje de la subestructura soporte. Montaje de las escuadras. Fijación de los perfiles verticales.
Criterio de medición de proyecto: Superficie medida según documentación gráfica de Proyecto, con el mismo criterio que el revestimiento exterior de fachada ventilada.
Criterio de medición de obra: Se medirá la superficie realmente ejecutada según especificaciones de Proyecto, con el mismo criterio que el revestimiento exterior de fachada ventilada.

| Código | Ud | Descripción | Rendimiento | Precio | Importe |
|---|---|---|---|---|---|
| mt19pag020iakk | m² | Subestructura soporte regulable en las tres direcciones, para la sustentación del revestimiento exterior, con piezas mecanizadas de gran formato de gres porcelánico, de 300x600 mm y de entre 10 y 11 mm de espesor, mediante el sistema de anclaje oculto de grapa, PF1011 Oculto "ANCLAJES GRAPAMAR", formada por: perfiles verticales en C de aluminio extruido de aleación 6063 con tratamiento térmico T6, grapas con uña oculta de aluminio extruido de aleación 6063 con tratamiento térmico T6, escuadras de carga y escuadras de apoyo de 160x50x100x4,2 mm, de aluminio extruido de aleación 6063 con tratamiento térmico T6; con tirafondos de acero inoxidable A2 y tacos de nylon para la fijación de los perfiles a la hoja principal (fck>=150 kp/cm²) cada 1,50 m como máximo y anclajes mecánicos de expansión, de acero inoxidable A2 para la fijación de los perfiles al forjado (aproximadamente 3 m de altura libre). (material) | 1 | 34.22 | 34.220 |
| mo052 | h | Oficial 1ª montador de sistemas de fachadas prefabricadas. (mano de obra) | 0.23 | 22.74 | 5.230 |
| mo099 | h | Ayudante montador de sistemas de fachadas prefabricadas. (mano de obra) | 0.23 | 21.02 | 4.835 |
| % | % | Costes directos complementarios | 2 % | 44.285 | 0.886 |
|  |  | Costes directos |  |  | 45.171 |

Residuos:
- colocación: mt19pag020iakk; factor de residuo 0.024

## Recursos

**mt19pag020iakk** m² Subestructura soporte regulable en las tres direcciones
Datos técnicos: Coste energético 337.981 MJ; Emisión de CO2 24.826 kg; Código LER 17 04 02; Masa del elemento 3 kg; Volumen 0.002 m3
Residuos:
- embalaje: re170203 Plástico. (componente de residuo); rendimiento 0.022 kg; Código LER 17 02 03; Masa del elemento 1 kg; Volumen 0.001667 m3
